# Ancoratge mecànic d'expansió, mascle, tipus falca, en formigó

- Propietat de l'arxiu: CYPE INGENIEROS, S.A.
- Format: FIEBDC-3/2002
- Divisa: EUR
- Costos indirectes: 3.00 %
- IVA: 21.00 %

## H Acabaments i ajudes

### HA Ancoratges

#### HAH Sobre formigó

**HAH012** U Ancoratge mecànic d'expansió, mascle, tipus falca, en formigó.
Ancoratge mecànic d'expansió, tipus falca, d'acer galvanitzat, 6x40, inserit en perforació de 6 mm de diàmetre i 45 mm de profunditat, realitzada mitjançant trepant amb martell percussor i broca, en formigó.
Inclou: Replanteig de la posició de l'ancoratge. Execució de la perforació. Neteja de la pols resultant. Introducció de l'ancoratge. Copejament a la base de la falca amb el martell. Neteja de les restes sobrants.
Criteri d'amidament de projecte: Nombre d'unitats previstes, segons documentació gràfica de Projecte.
Criteri de mesura d'obra: Es mesurarà el nombre d'unitats realment executades segons especificacions de Projecte.

| Codi | Ut | Descripció | Rendiment | Preu | Import |
|---|---|---|---|---|---|
| mt26ind170a | U | Ancoratge mecànic d'expansió, tipus falca, d'acer galvanitzat, 6x40, de 6 mm de diàmetre i 40 mm de longitud, per a fixació sobre elements de formigó. (material) | 1.000 | 0.28 | 0.28 |
| op00tal010 |  | Trepant. | 1.000 | 0.00 | 0.00 |
| mo020 | h | Oficial 1ª construcció. (mà d'obra) | 0.036 | 28.42 | 1.02 |
| mo112 | h | Peó especialitzat construcció. (mà d'obra) | 0.036 | 24.59 | 0.89 |
| % | % | Costos directes complementaris | 2 % | 2.19 | 0.04 |
|  |  | Costos directes |  |  | 2.23 |
