# Adaptador

- Propietat de l'arxiu: CYPE INGENIEROS, S.A.
- Format: FIEBDC-3/2002
- Divisa: EUR
- Costos indirectes: 3.00 %
- IVA: 21.00 %

## I Instal·lacions

### IA Audiovisuals

#### IAA Xarxa de cables coaxials

**IAA108** U Adaptador.
Adaptador amb connector femella, tipus "F" en un extrem i connector mascle, de 5/8" de diàmetre en l'altre extrem, amb junt tòric.
Inclou: Col·locació. Connexionat i comprovació del seu correcte funcionament.
Criteri d'amidament de projecte: Nombre d'unitats previstes, segons documentació gràfica de Projecte.
Criteri de mesura d'obra: Es mesurarà el nombre d'unitats realment executades segons especificacions de Projecte.

| Codi | Ut | Descripció | Rendiment | Preu | Import |
|---|---|---|---|---|---|
| mt40irt050c | U | Adaptador amb connector femella, tipus "F" en un extrem i connector mascle, de 5/8" de diàmetre en l'altre extrem, amb junt tòric. (material) | 1.000 | 10.67 | 10.67 |
| mo001 | h | Oficial 1ª instal·lador de telecomunicacions. (mà d'obra) | 0.060 | 29.34 | 1.76 |
| mo056 | h | Ajudant instal·lador de telecomunicacions. (mà d'obra) | 0.060 | 25.25 | 1.52 |
| % | % | Costos directes complementaris | 2 % | 13.95 | 0.28 |
|  |  | Costos directes |  |  | 14.23 |
