# Unitat interior d'aire condicionat amb distribució per conductes tubulars, per a gas R-32

- Propietat de l'arxiu: CYPE INGENIEROS, S.A.
- Format: FIEBDC-3/2002
- Divisa: EUR
- Costos indirectes: 3.00 %
- IVA: 21.00 %

## I Instal·lacions

### IB Sistemes de climatització

#### IBP Sistema VRF (Toshiba)

**IBP005** U Unitat interior d'aire condicionat amb distribució per conductes tubulars, per a gas R-32.
Unitat interior d'aire condicionat, amb distribució per conductes tubulars, sistema VRF, per a gas R-410A/R-32, alimentació monofàsica (230V/50Hz), model MMD-UP0051BHP-E "TOSHIBA", potència frigorífica nominal 1,7 kW (temperatura de bulb sec de l'aire interior 27°C, temperatura de bulb humit de l'aire interior 19°C, temperatura de bulb sec de l'aire exterior 35°C, temperatura de bulb humit de l'aire exterior 24°C), potència calorífica nominal 1,9 kW (temperatura de bulb sec de l'aire interior 20°C, temperatura de bulb humit de l'aire exterior 6°C), consum elèctric nominal 0,038 kW, pressió sonora a velocitat alta/mitja/baixa: 29/26/23 dBA, potència sonora 51 dBA, cabal d'aire a velocitat alta/mitja/baixa: 540/450/360 m³/h, de 275x700x750 mm i 23 kg, pressió d'aire (màxima) 120 Pa, retorn posterior de l'aire, amb vàlvula d'expansió electrònica, sensor de pressió, control individual de temperatura per microprocessador per a regulació del flux de refrigerant, presa d'aire exterior, filtre d'aire, bomba i mànega de drenatge; amb plènum per a descàrrega mitjançant embocadures tubulars, model TCB-SF56C6BE. Regulació: control remot sense fil, model RBC-AXU31-E. Inclús elements per a suspensió del sostre.
Criteri de valoració econòmica: El preu no inclou la canalització ni el cablejat elèctric d'alimentació.
Inclou: Replanteig. Col·locació i fixació. Connexió a les línies frigorífiques. Connexió a la xarxa elèctrica. Connexió a la xarxa de desguàs. Posada en marxa.
Criteri d'amidament de projecte: Nombre d'unitats previstes, segons documentació gràfica de Projecte.
Criteri de mesura d'obra: Es mesurarà el nombre d'unitats realment executades segons especificacions de Projecte.

| Codi | Ut | Descripció | Rendiment | Preu | Import |
|---|---|---|---|---|---|
| mt42tsb141c | U | Unitat interior d'aire condicionat, amb distribució per conductes tubulars, sistema VRF, per a gas R-410A/R-32, alimentació monofàsica (230V/50Hz), model MMD-UP0051BHP-E "TOSHIBA", potència frigorífica nominal 1,7 kW (temperatura de bulb sec de l'aire interior 27°C, temperatura de bulb humit de l'aire interior 19°C, temperatura de bulb sec de l'aire exterior 35°C, temperatura de bulb humit de l'aire exterior 24°C), potència calorífica nominal 1,9 kW (temperatura de bulb sec de l'aire interior 20°C, temperatura de bulb humit de l'aire exterior 6°C), consum elèctric nominal 0,038 kW, pressió sonora a velocitat alta/mitja/baixa: 29/26/23 dBA, potència sonora 51 dBA, cabal d'aire a velocitat alta/mitja/baixa: 540/450/360 m³/h, de 275x700x750 mm i 23 kg, pressió d'aire (màxima) 120 Pa, retorn posterior de l'aire, amb vàlvula d'expansió electrònica, sensor de pressió, control individual de temperatura per microprocessador per a regulació del flux de refrigerant, presa d'aire exterior, filtre d'aire, bomba i mànega de drenatge. (material) | 1.000 | 1475.00 | 1475.00 |
| mt42tsb550a | U | Plènum per a descàrrega mitjançant embocadures tubulars, model TCB-SF56C6BE "TOSHIBA". (material) | 1.000 | 135.00 | 135.00 |
| mt42tsb594b | U | Control remot sense fil, model RBC-AXU31-E "TOSHIBA", format per comandament per infraroigs i receptor per a instal·lació en la unitat interior d'aire condicionat. (material) | 1.000 | 364.00 | 364.00 |
| mt42www090 | U | Kit de suports per a suspensió del sostre, format per quatre varetes roscades d'acer galvanitzat, amb els seus tacs, rosques i volanderes corresponents. (material) | 1.000 | 22.00 | 22.00 |
| mo005 | h | Oficial 1ª instal·lador de climatització. (mà d'obra) | 1.199 | 29.34 | 35.18 |
| mo104 | h | Ajudant instal·lador de climatització. (mà d'obra) | 1.199 | 25.25 | 30.27 |
| % | % | Costos directes complementaris | 2 % | 2061.45 | 41.23 |
|  |  | Costos directes |  |  | 2102.68 |
