# Unitat exterior d'aire condicionat de condensació per aigua, per a sistema VRF

- Propietat de l'arxiu: CYPE INGENIEROS, S.A.
- Format: FIEBDC-3/2002
- Divisa: EUR
- Costos indirectes: 3.00 %
- IVA: 21.00 %

## I Instal·lacions

### IB Sistemes de climatització

#### IBW Sistema VRF (Mitsubishi Heavy Industries)

**IBW352** U Unitat exterior d'aire condicionat de condensació per aigua, per a sistema VRF.
Combinació de tres unitats exteriors d'aire condicionat, sistema aigua-aire multi-split KXZW amb cabal variable de refrigerant, control de temperatura variable de refrigerant VTCC, bomba de calor, per a gas R-410A, alimentació trifàsica (400V/50Hz), model FDC775KXZWE1 "MITSUBISHI HEAVY INDUSTRIES", formada per una unitat model FDC224KXZWE1 i dues unitats model FDC280KXZWE1, potència frigorífica nominal 77,5 kW (temperatura d'entrada de l'aigua 30°C, temperatura de bulb humit de l'aire interior 19°C), consum elèctric nominal en refrigeració 15,5 kW, potència calorífica nominal 90 kW (temperatura d'entrada de l'aigua 20°C, temperatura de bulb sec de l'aire interior 20°C), consum elèctric nominal en calefacció 14,8 kW, de 1100x2340x550 mm, 555 kg, nivell sonor 54 dBA, rang de capacitat connectable entre el 50 i el 150% i vàlvula d'expansió electrònica. Inclús elements antivibratoris de terra.
Criteri de valoració econòmica: El preu no inclou la canalització ni el cablejat elèctric d'alimentació.
Inclou: Replanteig. Col·locació i fixació. Connexió a les línies frigorífiques. Connexió a la xarxa de conducció d'aigua. Connexió a la xarxa elèctrica. Connexió a la xarxa de desguàs. Posada en marxa.
Criteri d'amidament de projecte: Nombre d'unitats previstes, segons documentació gràfica de Projecte.
Criteri de mesura d'obra: Es mesurarà el nombre d'unitats realment executades segons especificacions de Projecte.

| Codi | Ut | Descripció | Rendiment | Preu | Import |
|---|---|---|---|---|---|
| mt42mhi382b | U | Combinació de tres unitats exteriors d'aire condicionat, sistema aigua-aire multi-split KXZW amb cabal variable de refrigerant, control de temperatura variable de refrigerant VTCC, bomba de calor, per a gas R-410A, alimentació trifàsica (400V/50Hz), model FDC775KXZWE1 "MITSUBISHI HEAVY INDUSTRIES", formada per una unitat model FDC224KXZWE1 i dues unitats model FDC280KXZWE1, potència frigorífica nominal 77,5 kW (temperatura d'entrada de l'aigua 30°C, temperatura de bulb humit de l'aire interior 19°C), consum elèctric nominal en refrigeració 15,5 kW, potència calorífica nominal 90 kW (temperatura d'entrada de l'aigua 20°C, temperatura de bulb sec de l'aire interior 20°C), consum elèctric nominal en calefacció 14,8 kW, de 1100x2340x550 mm, 555 kg, nivell sonor 54 dBA, rang de capacitat connectable entre el 50 i el 150% i vàlvula d'expansió electrònica. (material) | 1.000 | 55666.00 | 55666.00 |
| mt42www080 | U | Kit d'amortidors antivibració de terra, format per quatre amortidors de cautxú, amb els seus cargols, rosques i volanderes corresponents. (material) | 3.000 | 8.00 | 24.00 |
| mt42mhi532a | U | Kit de distribució de línia frigorífica per a gas R-410A, per a combinació de 3 unitats exteriors, sistema aire-aire multi-split amb cabal variable de refrigerant, model KIT-BM-DOS-3A-3 "MITSUBISHI HEAVY INDUSTRIES", format per dos junts, un per a la línia de líquid i un altre per a la línia de gas. (material) | 1.000 | 436.00 | 436.00 |
| mo005 | h | Oficial 1ª instal·lador de climatització. (mà d'obra) | 10.041 | 29.34 | 294.60 |
| mo104 | h | Ajudant instal·lador de climatització. (mà d'obra) | 10.041 | 25.25 | 253.54 |
| % | % | Costos directes complementaris | 2 % | 56674.14 | 1133.48 |
|  |  | Costos directes |  |  | 57807.62 |
