# Termòstat de zona

- Propietat de l'arxiu: CYPE INGENIEROS, S.A.
- Format: FIEBDC-3/2002
- Divisa: EUR
- Costos indirectes: 3.00 %
- IVA: 21.00 %

## I Instal·lacions

### IB Sistemes de climatització

#### IBZ Sistema Airzone

**IBZ005** U Termòstat de zona.
Interfície de control d'usuari, Blueface AZCE6BLUEZEROCN "AIRZONE", pantalla tàctil capacitiva de 3,5" a color, d'acer i vidre, connexió per cable, muntatge en superfície, color negre, per a control de la temperatura, del mode de funcionament i de la velocitat del ventilador en el sistema, amb lectura de temperatura ambient i humitat relativa de zona, control d'etapes de configuració (aire, radiant o combinat), funció Eco-Adapt (selecció del nivell d'eficiència energètica del sistema), funció Sleep, programacions horàries de les temperatures de zona i de mode, informació de consum, accés remot a altres zones del sistema, informació climàtica i del consum de la màquina i 6 idiomes disponibles (espanyol, anglès, francès, italià, alemany i portuguès).
Inclou: Replanteig. Col·locació i fixació. Connexionat.
Criteri d'amidament de projecte: Nombre d'unitats previstes, segons documentació gràfica de Projecte.
Criteri de mesura d'obra: Es mesurarà el nombre d'unitats realment executades segons especificacions de Projecte.

| Codi | Ut | Descripció | Rendiment | Preu | Import |
|---|---|---|---|---|---|
| mt42air650eb | U | Interfície de control d'usuari, Blueface AZCE6BLUEZEROCN "AIRZONE", pantalla tàctil capacitiva de 3,5" a color, d'acer i vidre, connexió per cable, muntatge en superfície, color negre, per a control de la temperatura, del mode de funcionament i de la velocitat del ventilador en el sistema, amb lectura de temperatura ambient i humitat relativa de zona, control d'etapes de configuració (aire, radiant o combinat), funció Eco-Adapt (selecció del nivell d'eficiència energètica del sistema), funció Sleep, programacions horàries de les temperatures de zona i de mode, informació de consum, accés remot a altres zones del sistema, informació climàtica i del consum de la màquina i 6 idiomes disponibles (espanyol, anglès, francès, italià, alemany i portuguès). (material) | 1.000 | 188.00 | 188.00 |
| mo005 | h | Oficial 1ª instal·lador de climatització. (mà d'obra) | 0.120 | 29.34 | 3.52 |
| mo104 | h | Ajudant instal·lador de climatització. (mà d'obra) | 0.096 | 25.25 | 2.42 |
| % | % | Costos directes complementaris | 2 % | 193.94 | 3.88 |
|  |  | Costos directes |  |  | 197.82 |
