# Tovera

- Propietat de l'arxiu: CYPE INGENIEROS, S.A.
- Format: FIEBDC-3/2002
- Divisa: EUR
- Costos indirectes: 3.00 %
- IVA: 21.00 %

## I Instal·lacions

### IC Calefacció, refrigeració, climatització i A.C.S.

#### ICR Sistemes de conducció d'aire

**ICR090** U Tovera.
Tovera d'alumini per a impulsió d'aire, de llarg abast, grandària nominal 125 mm, orientable amb angle de +/- 30° (cap amunt o cap avall), pintat en color RAL 9010, amb peça de connexió lateral a conducte rectangular. Inclús accessoris de muntatge i elements de fixació.
Inclou: Replanteig. Obertura del buit en el conducte. Fixació del suport de les toveres al conducte. Col·locació de la tovera. Comprovació del seu correcte funcionament.
Criteri d'amidament de projecte: Nombre d'unitats previstes, segons documentació gràfica de Projecte.
Criteri de mesura d'obra: Es mesurarà el nombre d'unitats realment executades segons especificacions de Projecte.

| Codi | Ut | Descripció | Rendiment | Preu | Import |
|---|---|---|---|---|---|
| mt42trx600cdcad | U | Tovera d'alumini per a impulsió d'aire, de llarg abast, grandària nominal 125 mm, orientable amb angle de +/- 30° (cap amunt o cap avall), pintat en color RAL 9010, amb peça de connexió lateral a conducte rectangular. (material) | 1.000 | 218.25 | 218.25 |
| mo005 | h | Oficial 1ª instal·lador de climatització. (mà d'obra) | 0.278 | 29.34 | 8.16 |
| mo104 | h | Ajudant instal·lador de climatització. (mà d'obra) | 0.278 | 25.25 | 7.02 |
| % | % | Costos directes complementaris | 2 % | 233.43 | 4.67 |
|  |  | Costos directes |  |  | 238.10 |
