# Unitat compacta aigua-aire-aigua bomba de calor de producció simultània d'aigua freda i d'aigua calenta, sistema 4 tubs, per a instal·lació en exterior

- Propietat de l'arxiu: CYPE INGENIEROS, S.A.
- Format: FIEBDC-3/2002
- Divisa: EUR
- Costos indirectes: 3.00 %
- IVA: 21.00 %

## I Instal·lacions

### IC Calefacció, refrigeració, climatització i A.C.S.

#### ICV Unitats centralitzades per a calefacció, refrigeració, climatització i A.C.S.

**ICV005** U Unitat compacta aigua-aire-aigua bomba de calor de producció simultània d'aigua freda i d'aigua calenta, sistema 4 tubs, per a instal·lació en exterior.
Unitat compacta aigua-aire-aigua bomba de calor de producció simultània d'aigua freda i d'aigua calenta, sistema de quatre tubs, potència frigorífica nominal de 24,2 kW i potència calorífica nominal de 34,1 kW, (temperatura de sortida de l'aigua freda: 7°C, salt tèrmic: 5°C, i temperatura de sortida de l'aigua calenta: 50°C), cabal d'aigua nominal de 4,2 m³/h, cabal d'aire nominal de 13000 m³/h i potència sonora de 60,8 dBA; amb interruptor de cabal, amb refrigerant R-407C, amb manòmetres, termòmetres, vàlvula de seguretat, purgador, filtre, per instal·lació en exterior. Totalment muntada, connexionada i engegada per l'empresa instal·ladora per a la comprovació del seu correcte funcionament.
Criteri de valoració econòmica: El preu no inclou els elements antivibratoris de terra.
Inclou: Replanteig de la unitat. Col·locació i fixació de la unitat i els seus accessoris. Connexionat amb les xarxes de conducció d'aigua i elèctrica i de recollida de condensats. Posada en marxa.
Criteri d'amidament de projecte: Nombre d'unitats previstes, segons documentació gràfica de Projecte.
Criteri de mesura d'obra: Es mesurarà el nombre d'unitats realment executades segons especificacions de Projecte.

| Codi | Ut | Descripció | Rendiment | Preu | Import |
|---|---|---|---|---|---|
| mt42bcc200a | U | Unitat compacta aigua-aire-aigua bomba de calor de producció simultània d'aigua freda i d'aigua calenta, sistema de quatre tubs, potència frigorífica nominal de 24,2 kW i potència calorífica nominal de 34,1 kW, (temperatura de sortida de l'aigua freda: 7°C, salt tèrmic: 5°C, i temperatura de sortida de l'aigua calenta: 50°C), cabal d'aigua nominal de 4,2 m³/h, cabal d'aire nominal de 13000 m³/h i potència sonora de 60,8 dBA; amb interruptor de cabal; inclús transport fins a peu d'obra sobre camió. (material) | 1.000 | 9561.01 | 9561.01 |
| mt37www060g | U | Filtre retenidor de residus de llautó, amb tamís d'acer inoxidable amb perforacions de 0,5 mm de diàmetre, amb rosca de 1 1/2", per a una pressió màxima de treball de 16 bar i una temperatura màxima de 110°C. (material) | 2.000 | 24.23 | 48.46 |
| mt37www050f | U | Maneguet antivibració, de goma, amb rosca de 1 1/2", per a una pressió màxima de treball de 10 bar. (material) | 4.000 | 44.65 | 178.60 |
| mt42www040 | U | Manòmetre amb bany de glicerina i diàmetre d'esfera de 100 mm, amb presa vertical, per a muntatge roscat de 1/2", escala de pressió de 0 a 5 bar. (material) | 4.000 | 43.29 | 173.16 |
| mt37sgl020d | U | Purgador automàtic d'aire amb boia i rosca de 1/2" de diàmetre, cos i tapa de llautó, per a una pressió màxima de treball de 10 bar i una temperatura màxima de 110°C. (material) | 2.000 | 8.75 | 17.50 |
| mt42www050 | U | Termòmetre bimetàl·lic, diàmetre d'esfera de 100 mm, amb presa vertical, amb beina de 1/2", escala de temperatura de 0 a 120°C. (material) | 4.000 | 54.70 | 218.80 |
| mt37svs010h | U | Vàlvula de seguretat, de llautó, amb rosca de 3/4" de diàmetre, tarada a 4 bar de pressió. (material) | 2.000 | 8.49 | 16.98 |
| mo005 | h | Oficial 1ª instal·lador de climatització. (mà d'obra) | 15.969 | 29.34 | 468.53 |
| mo104 | h | Ajudant instal·lador de climatització. (mà d'obra) | 15.969 | 25.25 | 403.22 |
| % | % | Costos directes complementaris | 2 % | 11086.26 | 221.73 |
|  |  | Costos directes |  |  | 11307.99 |
