# Unitat aire-aigua, bomba de calor aerotèrmica, per a calefacció

- Propietat de l'arxiu: CYPE INGENIEROS, S.A.
- Format: FIEBDC-3/2002
- Divisa: EUR
- Costos indirectes: 3.00 %
- IVA: 21.00 %

## I Instal·lacions

### IC Calefacció, refrigeració, climatització i A.C.S.

#### ICV Unitats centralitzades per a calefacció, refrigeració, climatització i A.C.S.

**ICV045** U Unitat aire-aigua, bomba de calor aerotèrmica, per a calefacció.
Bomba de calor aerotèrmica, aire-aigua, per a calefacció, per a gas R-32, amb compressor swing, alimentació monofàsica (230V/50Hz), potència calorífica 9 kW, i consum elèctric 2,43 kW, amb temperatura de bulb sec de l'aire exterior 7°C i temperatura de sortida de l'aigua 45°C, potència calorífica 9 kW, COP 4,91 i consum elèctric 1,91 kW, amb temperatura de bulb sec de l'aire exterior 7°C i temperatura de sortida de l'aigua 35°C, dimensions 870x1378x460 mm, diàmetre de connexió de les canonades d'aigua 1". Inclús elements antivibratoris de terra. Totalment muntada, connexionada i engegada per l'empresa instal·ladora per a la comprovació del seu correcte funcionament.
Inclou: Replanteig de la unitat. Col·locació i fixació de la unitat i els seus accessoris. Connexionat amb les xarxes de conducció d'aigua i elèctrica i de recollida de condensats. Posada en marxa.
Criteri d'amidament de projecte: Nombre d'unitats previstes, segons documentació gràfica de Projecte.
Criteri de mesura d'obra: Es mesurarà el nombre d'unitats realment executades segons especificacions de Projecte.

| Codi | Ut | Descripció | Rendiment | Preu | Import |
|---|---|---|---|---|---|
| mt42dai322a | U | Bomba de calor aerotèrmica, aire-aigua, per a calefacció, per a gas R-32, amb compressor swing, alimentació monofàsica (230V/50Hz), potència calorífica 9 kW, i consum elèctric 2,43 kW, amb temperatura de bulb sec de l'aire exterior 7°C i temperatura de sortida de l'aigua 45°C, potència calorífica 9 kW, COP 4,91 i consum elèctric 1,91 kW, amb temperatura de bulb sec de l'aire exterior 7°C i temperatura de sortida de l'aigua 35°C, dimensions 870x1378x460 mm, diàmetre de connexió de les canonades d'aigua 1". (material) | 1.000 | 6722.63 | 6722.63 |
| mt37sve010d | U | Vàlvula d'esfera de llautó niquelat per roscar de 1". (material) | 2.000 | 12.15 | 24.30 |
| mt42www080 | U | Kit d'amortidors antivibració de terra, format per quatre amortidors de cautxú, amb els seus cargols, rosques i volanderes corresponents. (material) | 1.000 | 8.00 | 8.00 |
| % | % | Costos directes complementaris | 2 % | 6754.93 | 135.10 |
|  |  | Costos directes |  |  | 6890.03 |
