# Equip aire-aigua, bomba de calor aerotèrmica, per a producció d'A.C.S. i calefacció

- Propietat de l'arxiu: CYPE INGENIEROS, S.A.
- Format: FIEBDC-3/2002
- Divisa: EUR
- Costos indirectes: 3.00 %
- IVA: 21.00 %

## I Instal·lacions

### IC Calefacció, refrigeració, climatització i A.C.S.

#### ICV Unitats centralitzades per a calefacció, refrigeració, climatització i A.C.S.

**ICV048** U Equip aire-aigua, bomba de calor aerotèrmica, per a producció d'A.C.S. i calefacció.
Equip aire-aigua bomba de calor aerotèrmica, per a producció d'A.C.S. i calefacció, format per unitat exterior bomba de calor, per a gas R-32, amb compressor swing, alimentació monofàsica (230V/50Hz), potència calorífica 5,9 kW, i consum elèctric 1,69 kW, amb temperatura de bulb sec de l'aire exterior 7°C i temperatura de sortida de l'aigua de la unitat interior 45°C, potència calorífica 6 kW, COP 4,85 i consum elèctric 1,24 kW, amb temperatura de bulb sec de l'aire exterior 7°C i temperatura de sortida de l'aigua de la unitat interior 35°C, i, amb temperatura de bulb sec de l'aire exterior 35°C i temperatura de sortida de l'aigua de la unitat interior 7°C, i, amb temperatura de bulb sec de l'aire exterior 35°C i temperatura de sortida de l'aigua de la unitat interior 18°C, potència sonora 60 dBA, dimensions 740x884x388 mm, pes 58,5 kg, diàmetre de connexió de la canonada de gas 5/8", diàmetre de connexió de la canonada de líquid 1/4", rang de funcionament de temperatura de l'aire exterior en calefacció des de -25 fins a 25°C, rang de funcionament de temperatura de l'aire exterior en producció d'A.C.S., en combinació amb unitat interior, des de -25 fins a 35°C, classe d'eficiència energètica en calefacció A+++; unitat interior, per a gas R-32, amb interacumulador d'A.C.S. de 180 l, dimensions 1650x595x625 mm, pressió sonora 28 dBA, pes 131 kg, classe d'eficiència energètica en A.C.S. A+, perfil de consum L, color blanc, resistència elèctrica de suport de resistència elèctrica de suport de 6 kW, de dues etapes kW, rang de temperatura de sortida d'aigua per a calefacció des de 25 fins a 65°C, rang de temperatura de sortida d'A.C.S. des de 25 fins a 70°C. Totalment muntada, connexionada i engegada per l'empresa instal·ladora per a la comprovació del seu correcte funcionament.
Criteri de valoració econòmica: El preu no inclou els elements antivibratoris de terra.
Inclou: Replanteig de la unitat. Col·locació i fixació de la unitat i els seus accessoris. Connexionat amb les xarxes de conducció d'aigua i elèctrica i de recollida de condensats. Posada en marxa.
Criteri d'amidament de projecte: Nombre d'unitats previstes, segons documentació gràfica de Projecte.
Criteri de mesura d'obra: Es mesurarà el nombre d'unitats realment executades segons especificacions de Projecte.

| Codi | Ut | Descripció | Rendiment | Preu | Import |
|---|---|---|---|---|---|
| mt42dai347b | U | Unitat exterior bomba de calor, per a gas R-32, amb compressor swing, alimentació monofàsica (230V/50Hz), potència calorífica 5,9 kW, i consum elèctric 1,69 kW, amb temperatura de bulb sec de l'aire exterior 7°C i temperatura de sortida de l'aigua de la unitat interior 45°C, potència calorífica 6 kW, COP 4,85 i consum elèctric 1,24 kW, amb temperatura de bulb sec de l'aire exterior 7°C i temperatura de sortida de l'aigua de la unitat interior 35°C, i, amb temperatura de bulb sec de l'aire exterior 35°C i temperatura de sortida de l'aigua de la unitat interior 7°C, i, amb temperatura de bulb sec de l'aire exterior 35°C i temperatura de sortida de l'aigua de la unitat interior 18°C, potència sonora 60 dBA, dimensions 740x884x388 mm, pes 58,5 kg, diàmetre de connexió de la canonada de gas 5/8", diàmetre de connexió de la canonada de líquid 1/4", rang de funcionament de temperatura de l'aire exterior en calefacció des de -25 fins a 25°C, rang de funcionament de temperatura de l'aire exterior en producció d'A.C.S., en combinació amb unitat interior, des de -25 fins a 35°C, classe d'eficiència energètica en calefacció A+++. (material) | 1.000 | 2422.88 | 2422.88 |
| mt42dai390a | U | Unitat interior, per a gas R-32, amb interacumulador d'A.C.S. de 180 l, dimensions 1650x595x625 mm, pressió sonora 28 dBA, pes 131 kg, classe d'eficiència energètica en A.C.S. A+, perfil de consum L, color blanc, resistència elèctrica de suport de resistència elèctrica de suport de 6 kW, de dues etapes kW, rang de temperatura de sortida d'aigua per a calefacció des de 25 fins a 65°C, rang de temperatura de sortida d'A.C.S. des de 25 fins a 70°C. (material) | 1.000 | 5004.68 | 5004.68 |
| mt37sve010e | U | Vàlvula d'esfera de llautó niquelat per roscar de 1 1/4". (material) | 2.000 | 16.78 | 33.56 |
| mt37sve010d | U | Vàlvula d'esfera de llautó niquelat per roscar de 1". (material) | 2.000 | 12.15 | 24.30 |
| mo005 | h | Oficial 1ª instal·lador de climatització. (mà d'obra) | 2.614 | 29.34 | 76.69 |
| mo104 | h | Ajudant instal·lador de climatització. (mà d'obra) | 2.614 | 25.25 | 66.00 |
| % | % | Costos directes complementaris | 2 % | 7628.11 | 152.56 |
|  |  | Costos directes |  |  | 7780.67 |
