# Detector infraroig passiu

- Propietat de l'arxiu: CYPE INGENIEROS, S.A.
- Format: FIEBDC-3/2002
- Divisa: EUR
- Costos indirectes: 3.00 %
- IVA: 21.00 %

## I Instal·lacions

### ID Seguretat

#### IDD Detectors volumètrics

**IDD010** U Detector infraroig passiu.
Detector volumètric infraroig passiu, cobertura volumètrica de 18 m/15°, cobertura de cortina de 15 m/6°, cobertura de llarg abast de 25 m/6°, amb detecció d'angle zero, led de prova, memòria d'alarma, comptador d'impulsos, filtre de llum blanca i protecció antiobertura. Inclús elements de fixació.
Inclou: Replanteig. Fixació al parament. Muntatge, connexionat i comprovació del seu correcte funcionament.
Criteri d'amidament de projecte: Nombre d'unitats previstes, segons documentació gràfica de Projecte.
Criteri de mesura d'obra: Es mesurarà el nombre d'unitats realment executades segons especificacions de Projecte.

| Codi | Ut | Descripció | Rendiment | Preu | Import |
|---|---|---|---|---|---|
| mt41ing060l | U | Detector volumètric infraroig passiu, cobertura volumètrica de 18 m/15°, cobertura de cortina de 15 m/6°, cobertura de llarg abast de 25 m/6°, amb detecció d'angle zero, led de prova, memòria d'alarma, comptador d'impulsos, filtre de llum blanca i protecció antiobertura. Inclús elements de fixació. (material) | 1.000 | 70.07 | 70.07 |
| mo006 | h | Oficial 1ª instal·lador de xarxes i equips de detecció i seguretat. (mà d'obra) | 0.300 | 29.34 | 8.80 |
| mo105 | h | Ajudant instal·lador de xarxes i equips de detecció i seguretat. (mà d'obra) | 0.300 | 25.25 | 7.58 |
| % | % | Costos directes complementaris | 2 % | 86.45 | 1.73 |
|  |  | Costos directes |  |  | 88.18 |
