# Bateria

- Propietat de l'arxiu: CYPE INGENIEROS, S.A.
- Format: FIEBDC-3/2002
- Divisa: EUR
- Costos indirectes: 3.00 %
- IVA: 21.00 %

## I Instal·lacions

### ID Seguretat

#### IDN Bateries

**IDN010** U Bateria.
Bateria recarregable de plom-àcid de 12 V i 7 Ah, de 151x91x65 mm.
Inclou: Col·locació de la bateria. Connexionat i comprovació del seu correcte funcionament.
Criteri d'amidament de projecte: Nombre d'unitats previstes, segons documentació gràfica de Projecte.
Criteri de mesura d'obra: Es mesurarà el nombre d'unitats realment executades segons especificacions de Projecte.

| Codi | Ut | Descripció | Rendiment | Preu | Import |
|---|---|---|---|---|---|
| mt41ing120d | U | Bateria recarregable de plom-àcid de 12 V i 7 Ah, de 151x91x65 mm. (material) | 1.000 | 24.25 | 24.25 |
| mo006 | h | Oficial 1ª instal·lador de xarxes i equips de detecció i seguretat. (mà d'obra) | 0.024 | 29.34 | 0.70 |
| mo105 | h | Ajudant instal·lador de xarxes i equips de detecció i seguretat. (mà d'obra) | 0.024 | 25.25 | 0.61 |
| % | % | Costos directes complementaris | 2 % | 25.56 | 0.51 |
|  |  | Costos directes |  |  | 26.07 |
