# Bateria

- Propietat de l'arxiu: CYPE INGENIEROS, S.A.
- Format: FIEBDC-3/2002
- Divisa: EUR
- Costos indirectes: 3.00 %
- IVA: 21.00 %

## I Instal·lacions

### ID Seguretat

#### IDN Bateries

**IDN010** U Bateria.
Bateria recarregable de Li-Ion, de 3,6 V i 14 Ah.
Inclou: Col·locació de la bateria. Connexionat i comprovació del seu correcte funcionament.
Criteri d'amidament de projecte: Nombre d'unitats previstes, segons documentació gràfica de Projecte.
Criteri de mesura d'obra: Es mesurarà el nombre d'unitats realment executades segons especificacions de Projecte.

| Codi | Ut | Descripció | Rendiment | Preu | Import |
|---|---|---|---|---|---|
| mt41ing125h | U | Bateria recarregable de Li-Ion, de 3,6 V i 14 Ah. (material) | 1.000 | 54.92 | 54.92 |
| mo006 | h | Oficial 1ª instal·lador de xarxes i equips de detecció i seguretat. (mà d'obra) | 0.024 | 29.34 | 0.70 |
| mo105 | h | Ajudant instal·lador de xarxes i equips de detecció i seguretat. (mà d'obra) | 0.024 | 25.25 | 0.61 |
| % | % | Costos directes complementaris | 2 % | 56.23 | 1.12 |
|  |  | Costos directes |  |  | 57.35 |
