# Polsador encastat, estanc

- Propietat de l'arxiu: CYPE INGENIEROS, S.A.
- Format: FIEBDC-3/2002
- Divisa: EUR
- Costos indirectes: 3.00 %
- IVA: 21.00 %

## I Instal·lacions

### IE Elèctriques

#### IEM Mecanismes

**IEM051** U Polsador encastat, estanc.
Polsador estanc amb grau de protecció IP44, unipolar (1P), d'intensitat assignada 10 AX, tensió assignada 250 V, gamma bàsica format per mecanisme per a polsador unipolar (1P) amb efecte pulsació, amb grapes de fixació, kit de junts per obtenir un grau de protecció IP44 i tecla basculant per a polsador de material termoplàstic color blanc acabat brillant. Instal·lació encastada.
Criteri de valoració econòmica: El preu no inclou la caixa per a mecanisme encastat ni el marc embellidor.
Inclou: Muntatge, connexionat i comprovació del seu correcte funcionament.
Criteri d'amidament de projecte: Nombre d'unitats previstes, segons documentació gràfica de Projecte.
Criteri de mesura d'obra: Es mesurarà el nombre d'unitats realment executades segons especificacions de Projecte.

| Codi | Ut | Descripció | Rendiment | Preu | Import |
|---|---|---|---|---|---|
| mt33gir030a | U | Mecanisme per a polsador unipolar (1P) amb efecte pulsació, amb grapes de fixació, intensitat assignada 10 AX, tensió assignada 250 V, per a encastar. (material) | 1.000 | 9.95 | 9.95 |
| mt33gir032a | U | Kit de junts per obtenir un grau de protecció IP44, per a interruptor, commutador o polsador. (material) | 1.000 | 4.53 | 4.53 |
| mt33gir031aab | U | Tecla basculant per a polsador de material termoplàstic color blanc acabat brillant. (material) | 1.000 | 3.32 | 3.32 |
| mo003 | h | Oficial 1ª electricista. (mà d'obra) | 0.240 | 30.63 | 7.35 |
| % | % | Costos directes complementaris | 2 % | 25.15 | 0.50 |
|  |  | Costos directes |  |  | 25.65 |
