# Regulador electrònic de tensió, encastat

- Propietat de l'arxiu: CYPE INGENIEROS, S.A.
- Format: FIEBDC-3/2002
- Divisa: EUR
- Costos indirectes: 3.00 %
- IVA: 21.00 %

## I Instal·lacions

### IE Elèctriques

#### IEM Mecanismes

**IEM100** U Regulador electrònic de tensió, encastat.
Regulador electrònic de tensió amb comandament rotatiu, gamma bàsica, amb tapa i botó, de color blanc i marc embellidor per a un element, de color blanc. Instal·lació encastada.
Criteri de valoració econòmica: El preu no inclou la caixa per a mecanisme encastat.
Inclou: Muntatge, connexionat i comprovació del seu correcte funcionament.
Criteri d'amidament de projecte: Nombre d'unitats previstes, segons documentació gràfica de Projecte.
Criteri de mesura d'obra: Es mesurarà el nombre d'unitats realment executades segons especificacions de Projecte.

| Codi | Ut | Descripció | Rendiment | Preu | Import |
|---|---|---|---|---|---|
| mt33gbg250a | U | Regulador electrònic de tensió amb comandament rotatiu, per a encastar, gamma bàsica, de 230 V de tensió d'alimentació, per a làmpades incandescents o halògenes, de 40 a 500 W de potencia total instal·lada, làmpades halògenes de baix voltatge amb transformador electromagnètic, de 40 a 500 VA de potencia total instal·lada i làmpades halògenes de baix voltatge amb transformador electrònic de 40 a 300 VA de potencia total instal·lada, amb fusible de protecció de 2,5 A d'intensitat nominal, segons EN 60669. (material) | 1.000 | 99.80 | 99.80 |
| mt33gbg255a | U | Tapa i botó, per a regulador electrònic de tensió amb comandament rotatiu, gamma bàsica, de color blanc. (material) | 1.000 | 3.44 | 3.44 |
| mt33gbg950a | U | Marc embellidor per a un element, gamma bàsica, de color blanc. (material) | 1.000 | 1.94 | 1.94 |
| mo003 | h | Oficial 1ª electricista. (mà d'obra) | 0.228 | 29.34 | 6.69 |
| % | % | Costos directes complementaris | 2 % | 111.87 | 2.24 |
|  |  | Costos directes |  |  | 114.11 |
