# Interruptor magnètic automàtic, modular

- Propietat de l'arxiu: CYPE INGENIEROS, S.A.
- Format: FIEBDC-3/2002
- Divisa: EUR
- Costos indirectes: 3.00 %
- IVA: 21.00 %

## I Instal·lacions

### IE Elèctriques

#### IEX Aparellatge

**IEX052** U Interruptor magnètic automàtic, modular.
Interruptor automàtic magnètic, tripolar (3P), intensitat nominal 2,5 A, poder de tall 25 kA, corba MA, de 54x94x78,5 mm, grau de protecció IP20, muntatge sobre carril DIN (35 mm). Totalment muntat, connexionat i provat.
Inclou: Muntatge i connexionat de l'element.
Criteri d'amidament de projecte: Nombre d'unitats previstes, segons documentació gràfica de Projecte.
Criteri de mesura d'obra: Es mesurarà el nombre d'unitats realment executades segons especificacions de Projecte.

| Codi | Ut | Descripció | Rendiment | Preu | Import |
|---|---|---|---|---|---|
| mt35ase838jj | U | Interruptor automàtic magnètic, tripolar (3P), intensitat nominal 2,5 A, poder de tall 25 kA, corba MA, de 54x94x78,5 mm, grau de protecció IP20, muntatge sobre carril DIN (35 mm), segons UNE-EN 60947-2. (material) | 1.000 | 262.41 | 262.41 |
| mo003 | h | Oficial 1ª electricista. (mà d'obra) | 0.360 | 29.34 | 10.56 |
| % | % | Costos directes complementaris | 2 % | 272.97 | 5.46 |
|  |  | Costos directes |  |  | 278.43 |
