# Armari d'abonat, modular

- Propietat de l'arxiu: CYPE INGENIEROS, S.A.
- Format: FIEBDC-3/2002
- Divisa: EUR
- Costos indirectes: 3.00 %
- IVA: 21.00 %

## I Instal·lacions

### IE Elèctriques

#### IEX Aparellatge

**IEX410** U Armari d'abonat, modular.
Armari de distribució metàl·lic, de superfície, amb porta transparent, grau de protecció IP40, aïllament classe II, per a 168 mòduls, en 7 files, amb emplaçament per a un kit d'equipament en dues files, de 1200x580x95 mm, amb carril DIN, tancament amb clau, acabat amb pintura epoxi i sostre i terra desmuntables, amb kit per al precintat de l'interruptor de control de potència. Totalment muntat.
Inclou: Col·locació i fixació de l'element.
Criteri d'amidament de projecte: Nombre d'unitats previstes, segons documentació gràfica de Projecte.
Criteri de mesura d'obra: Es mesurarà el nombre d'unitats realment executades segons especificacions de Projecte.

| Codi | Ut | Descripció | Rendiment | Preu | Import |
|---|---|---|---|---|---|
| mt35amc940ogmu | U | Armari de distribució metàl·lic, de superfície, amb porta transparent, grau de protecció IP40, aïllament classe II, per a 168 mòduls, en 7 files, amb emplaçament per a un kit d'equipament en dues files, de 1200x580x95 mm, amb carril DIN, tancament amb clau, acabat amb pintura epoxi i sostre i terra desmuntables, inclús accessoris de muntatge, segons UNE-EN 60670-1. (material) | 1.000 | 631.80 | 631.80 |
| mt35amc941a | U | Kit per al precintat de l'interruptor de control de potència, format pel caixetí per a l'interruptor de control de potència i 2 carrils DIN per a un total de 24 mòduls, segons UNE-EN 60670-1. (material) | 1.000 | 109.49 | 109.49 |
| mo003 | h | Oficial 1ª electricista. (mà d'obra) | 0.441 | 29.34 | 12.94 |
| % | % | Costos directes complementaris | 2 % | 754.23 | 15.08 |
|  |  | Costos directes |  |  | 769.31 |
