# Comptador d'aigua

- Propietat de l'arxiu: CYPE INGENIEROS, S.A.
- Format: FIEBDC-3/2002
- Divisa: EUR
- Costos indirectes: 3.00 %
- IVA: 21.00 %

## I Instal·lacions

### IF Fontaneria

#### IFC Comptadors

**IFC090** U Comptador d'aigua.
Comptador d'aigua per ultrasons, amb comunicació via cable, cabal nominal 4 m³/h, diàmetre nominal 20 mm, longitud 130 mm, connexions roscades mascle de 1" x 1", temperatura màxima 50°C, pressió màxima 16 bar, amb tapa, bateria d'alimentació, ràcords de connexió i precinte.
Inclou: Replanteig. Col·locació. Connexionat.
Criteri d'amidament de projecte: Nombre d'unitats previstes, segons documentació gràfica de Projecte.
Criteri de mesura d'obra: Es mesurarà el nombre d'unitats realment executades segons especificacions de Projecte.

| Codi | Ut | Descripció | Rendiment | Preu | Import |
|---|---|---|---|---|---|
| mt37cic110r | U | Comptador d'aigua per ultrasons, amb comunicació via cable, cabal nominal 4 m³/h, diàmetre nominal 20 mm, longitud 130 mm, connexions roscades mascle de 1" x 1", temperatura màxima 50°C, pressió màxima 16 bar, amb tapa, bateria d'alimentació, ràcords de connexió i precinte. (material) | 1.000 | 160.88 | 160.88 |
| mt38www012 | U | Material auxiliar per a instal·lacions de calefacció i A.C.S. (material) | 1.000 | 2.10 | 2.10 |
| mo004 | h | Oficial 1ª calefactor. (mà d'obra) | 0.539 | 29.34 | 15.81 |
| % | % | Costos directes complementaris | 2 % | 178.79 | 3.58 |
|  |  | Costos directes |  |  | 182.37 |
