# Descalcificador

- Propietat de l'arxiu: CYPE INGENIEROS, S.A.
- Format: FIEBDC-3/2002
- Divisa: EUR
- Costos indirectes: 3.00 %
- IVA: 21.00 %

## I Instal·lacions

### IF Fontaneria

#### IFT Sistemes de tractament d'aigua

**IFT010** U Descalcificador.
Descalcificador compacte amb comandament per temps de cinc cicles, rosca de 3/4", pressió de treball de 1,5 a 6 bar, cabal de 1,8 m³/h i de 350x570x1100 mm. Inclús tubs entre els diferents elements i accessoris, claus de pas de comporta de llautó fos, filtre de cartutx, electrovàlvules, canonada de desguàs i aixeta per a buidatge. Totalment muntat, connexionat i provat.
Inclou: Replanteig. Col·locació i fixació del descalcificador. Col·locació i fixació de canonades i accessoris. Connexionat.
Criteri d'amidament de projecte: Nombre d'unitats previstes, segons documentació gràfica de Projecte.
Criteri de mesura d'obra: Es mesurarà el nombre d'unitats realment executades segons especificacions de Projecte.

| Codi | Ut | Descripció | Rendiment | Preu | Import |
|---|---|---|---|---|---|
| mt37svc010c | U | Vàlvula de comporta de llautó fosa, per roscar, de 3/4". (material) | 2.000 | 5.89 | 11.78 |
| mt37eqt010cg | U | Filtre de cartutx format per cap, bas i cartutx de tela filtrant, rosca de 3/4", cabal de 3,5 m³/h. (material) | 1.000 | 85.46 | 85.46 |
| mt37eqt100rf | U | Descalcificador compacte amb comandament per temps de cinc cicles, rosca de 3/4", pressió de treball de 1,5 a 6 bar, cabal de 1,8 m³/h i de 350x570x1100 mm, inclús electrovàlvula pel bypass. (material) | 1.000 | 1120.93 | 1120.93 |
| mt36tie010aa | m | Tub de PVC, sèrie B, de 32 mm de diàmetre i 3 mm de gruix, amb extrem atrompetat, segons UNE-EN 1329-1. (material) | 0.500 | 1.35 | 0.68 |
| mt37sve010b | U | Vàlvula d'esfera de llautó niquelat per roscar de 1/2". (material) | 1.000 | 4.95 | 4.95 |
| mt37www010 | U | Material auxiliar per a instal·lacions de lampisteria. (material) | 1.000 | 1.40 | 1.40 |
| mo008 | h | Oficial 1ª lampista. (mà d'obra) | 7.193 | 29.34 | 211.04 |
| mo107 | h | Ajudant lampista. (mà d'obra) | 7.193 | 25.25 | 181.62 |
| % | % | Costos directes complementaris | 4 % | 1617.86 | 64.71 |
|  |  | Costos directes |  |  | 1682.57 |
