# Tija normalitzada per a escomesa de gas

- Propietat de l'arxiu: CYPE INGENIEROS, S.A.
- Format: FIEBDC-3/2002
- Divisa: EUR
- Costos indirectes: 3.00 %
- IVA: 21.00 %

## I Instal·lacions

### IG Gasos combustibles

#### IGW Elements

**IGW001** U Tija normalitzada per a escomesa de gas.
Tija normalitzada per a escomesa de gas, amb transició de tub de polietilè de 32 mm a tub de coure de 20/22 mm, amb enllaç monobloc i beina metàl·lica de protecció de l'enllaç farcida de resina de poliuretà com a protecció antihumitat, beina de 2 m d'acer inoxidable de 35 mm de diàmetre, protegida per un tap d'elastòmer per evitar l'entrada d'aigua.
Inclou: Muntatge, connexionat i comprovació del seu correcte funcionament.
Criteri d'amidament de projecte: Nombre d'unitats previstes, segons documentació gràfica de Projecte.
Criteri de mesura d'obra: Es mesurarà el nombre d'unitats realment executades segons especificacions de Projecte.

| Codi | Ut | Descripció | Rendiment | Preu | Import |
|---|---|---|---|---|---|
| mt43tal010y | U | Tija normalitzada per a escomesa de gas, amb transició de tub de polietilè de 32 mm a tub de coure de 20/22 mm, amb enllaç monobloc i beina metàl·lica de protecció de l'enllaç farcida de resina de poliuretà com a protecció antihumitat, beina de 2 m d'acer inoxidable de 35 mm de diàmetre, protegida per un tap d'elastòmer per evitar l'entrada d'aigua. (material) | 1.000 | 32.41 | 32.41 |
| mo010 | h | Oficial 1ª instal·lador de gas. (mà d'obra) | 0.120 | 29.34 | 3.52 |
| mo109 | h | Ajudant instal·lador de gas. (mà d'obra) | 0.120 | 25.25 | 3.03 |
| % | % | Costos directes complementaris | 2 % | 38.96 | 0.78 |
|  |  | Costos directes |  |  | 39.74 |
