# Vàlvula de gas

- Propietat de l'arxiu: CYPE INGENIEROS, S.A.
- Format: FIEBDC-3/2002
- Divisa: EUR
- Costos indirectes: 3.00 %
- IVA: 21.00 %

## I Instal·lacions

### IG Gasos combustibles

#### IGW Elements

**IGW020** U Vàlvula de gas.
Clau d'esfera de llautó amb comandament de palanca, amb rosca cilíndrica GAS femella-femella de 1 1/4" de diàmetre, PN=30 bar, acabat cromat.
Inclou: Muntatge, connexionat i comprovació del seu correcte funcionament.
Criteri d'amidament de projecte: Nombre d'unitats previstes, segons documentació gràfica de Projecte.
Criteri de mesura d'obra: Es mesurarà el nombre d'unitats realment executades segons especificacions de Projecte.

| Codi | Ut | Descripció | Rendiment | Preu | Import |
|---|---|---|---|---|---|
| mt43acv090e | U | Clau d'esfera de llautó amb comandament de palanca, amb rosca cilíndrica GAS femella-femella de 1 1/4" de diàmetre, PN=30 bar, acabat cromat. (material) | 1.000 | 26.00 | 26.00 |
| mo010 | h | Oficial 1ª instal·lador de gas. (mà d'obra) | 0.355 | 29.34 | 10.42 |
| mo109 | h | Ajudant instal·lador de gas. (mà d'obra) | 0.355 | 25.25 | 8.96 |
| % | % | Costos directes complementaris | 2 % | 45.38 | 0.91 |
|  |  | Costos directes |  |  | 46.29 |
