# Caseta per a bateria d'ampolles de gasos liquats del petroli (GLP)

- Propietat de l'arxiu: CYPE INGENIEROS, S.A.
- Format: FIEBDC-3/2002
- Divisa: EUR
- Costos indirectes: 3.00 %
- IVA: 21.00 %

## I Instal·lacions

### IG Gasos combustibles

#### IGW Elements

**IGW100** U Caseta per a bateria d'ampolles de gasos liquats del petroli (GLP).
Caseta de xapa d'acer galvanitzat per a emmagatzematge de bateria de 8 ampolles (4 de servei i 4 de reserva), de 35 kg de capacitat unitària de gasos liquats del petroli (GLP).
Inclou: Replanteig. Col·locació de la caseta.
Criteri d'amidament de projecte: Nombre d'unitats previstes, segons documentació gràfica de Projecte.
Criteri de mesura d'obra: Es mesurarà el nombre d'unitats realment executades segons especificacions de Projecte.

| Codi | Ut | Descripció | Rendiment | Preu | Import |
|---|---|---|---|---|---|
| mt43bbg060c | U | Caseta de xapa d'acer galvanitzat, de 3200x500x1600 mm, amb dues portes i reixetes de ventilació, per a emmagatzematge de 8 ampolles de gasos liquats del petroli (GLP) (4 de servei i 4 de reserva), col·locades en línia. (material) | 1.000 | 845.84 | 845.84 |
| mo010 | h | Oficial 1ª instal·lador de gas. (mà d'obra) | 2.398 | 29.34 | 70.36 |
| mo109 | h | Ajudant instal·lador de gas. (mà d'obra) | 2.398 | 25.25 | 60.55 |
| % | % | Costos directes complementaris | 2 % | 976.75 | 19.54 |
|  |  | Costos directes |  |  | 996.29 |
