# Font d'alimentació KNX

- Propietat de l'arxiu: CYPE INGENIEROS, S.A.
- Format: FIEBDC-3/2002
- Divisa: EUR
- Costos indirectes: 3.00 %
- IVA: 21.00 %

## I Instal·lacions

### IM Domòtiques i immòtiques

#### IMK Components del sistema KNX

**IMK800** U Font d'alimentació KNX.
Font d'alimentació de 4 mòduls, amb filtre de banda i sortida addicional, intensitat de sortida màxima 160 mA, per a dispositius amb protocol de comunicació KNX, tensió nominal entre 200 i 240 Vca (50/60 Hz) o entre 240 i 250 Vcc, tensió en la sortida per a la línia bus entre 28 i 31 Vcc i tensió en la sortida addicional 30 Vcc. Muntatge en carril DIN.
Inclou: Muntatge i connexionat.
Criteri d'amidament de projecte: Nombre d'unitats previstes, segons documentació gràfica de Projecte.
Criteri de mesura d'obra: Es mesurarà el nombre d'unitats realment executades segons especificacions de Projecte.

| Codi | Ut | Descripció | Rendiment | Preu | Import |
|---|---|---|---|---|---|
| mt35dfa010a | U | Font d'alimentació de 4 mòduls, amb filtre de banda i sortida addicional, intensitat de sortida màxima 160 mA, per a dispositius amb protocol de comunicació KNX, tensió nominal entre 200 i 240 Vca (50/60 Hz) o entre 240 i 250 Vcc, tensió en la sortida per a la línia bus entre 28 i 31 Vcc i tensió en la sortida addicional 30 Vcc, amb born de connexió i derivació, per a muntatge en carril DIN, segons UNE-EN 60669-1 i UNE-EN 60669-2-1. (material) | 1.000 | 143.91 | 143.91 |
| mo003 | h | Oficial 1ª electricista. (mà d'obra) | 0.360 | 29.34 | 10.56 |
| mo102 | h | Ajudant electricista. (mà d'obra) | 0.360 | 25.25 | 9.09 |
| mo123 | h | Especialista en la posada en marxa d'instal·lacions. (mà d'obra) | 0.719 | 43.21 | 31.07 |
| % | % | Costos directes complementaris | 2 % | 194.63 | 3.89 |
|  |  | Costos directes |  |  | 198.52 |
