# Detector de moviment per infraroigs Z-Wave. Instal·lació en superfície

- Propietat de l'arxiu: CYPE INGENIEROS, S.A.
- Format: FIEBDC-3/2002
- Divisa: EUR
- Costos indirectes: 3.00 %
- IVA: 21.00 %

## I Instal·lacions

### IM Domòtiques i immòtiques

#### IMZ Components del sistema Z-Wave

**IMZ120** U Detector de moviment per infraroigs Z-Wave. Instal·lació en superfície.
Detector de moviment per infraroigs amb sensor d'intensitat lluminosa, de superfície, Z-Wave, de 85x85x48 mm, color blanc, freqüència de funcionament 868,42 MHz, angle de detecció de 110° i abast de 10 m de diàmetre a 1,8 m d'altura per a muntatge en paret, angle de detecció de 360° i abast de 5 m de diàmetre a 2,8 m d'altura per a muntatge en sostre, grau de protecció IP20, alimentació a piles. Instal·lació en superfície. Inclús elements de fixació.
Inclou: Col·locació. Muntatge, connexionat i comprovació del seu correcte funcionament.
Criteri d'amidament de projecte: Nombre d'unitats previstes, segons documentació gràfica de Projecte.
Criteri de mesura d'obra: Es mesurarà el nombre d'unitats realment executades segons especificacions de Projecte.

| Codi | Ut | Descripció | Rendiment | Preu | Import |
|---|---|---|---|---|---|
| mt35dzs025a | U | Detector de moviment per infraroigs amb sensor d'intensitat lluminosa, de superfície, Z-Wave, de 85x85x48 mm, color blanc, freqüència de funcionament 868,42 MHz, angle de detecció de 110° i abast de 10 m de diàmetre a 1,8 m d'altura per a muntatge en paret, angle de detecció de 360° i abast de 5 m de diàmetre a 2,8 m d'altura per a muntatge en sostre, grau de protecció IP20, alimentació a piles, amb elements de fixació. (material) | 1.000 | 68.15 | 68.15 |
| mo123 | h | Especialista en la posada en marxa d'instal·lacions. (mà d'obra) | 0.420 | 43.21 | 18.15 |
| % | % | Costos directes complementaris | 2 % | 86.30 | 1.73 |
|  |  | Costos directes |  |  | 88.03 |
