# Extractor eòlic híbrid per a l'extracció del radó

- Propietat de l'arxiu: CYPE INGENIEROS, S.A.
- Format: FIEBDC-3/2002
- Divisa: EUR
- Costos indirectes: 3.00 %
- IVA: 21.00 %

## I Instal·lacions

### IN Protecció enfront del radó

#### IND Despressurització del terreny

**IND040** U Extractor eòlic híbrid per a l'extracció del radó.
Extractor eòlic híbrid, d'alumini resistent a la corrosió, de 400 mm de diàmetre nominal d'entrada, de 3000 m³/h de cabal màxim, amb motor de tipus EC de baix consum d'accionament automàtic, per a l'extracció del radó. Inclús accessoris de connexió i peces especials.
Inclou: Col·locació i fixació. Connexionat i comprovació del seu correcte funcionament.
Criteri d'amidament de projecte: Nombre d'unitats previstes, segons documentació gràfica de Projecte.
Criteri de mesura d'obra: Es mesurarà el nombre d'unitats realment executades segons especificacions de Projecte.

| Codi | Ut | Descripció | Rendiment | Preu | Import |
|---|---|---|---|---|---|
| mt41eer010c | m | Extractor eòlic híbrid, d'alumini resistent a la corrosió, de 400 mm de diàmetre nominal d'entrada, de 3000 m³/h de cabal màxim, amb motor de tipus EC de baix consum d'accionament automàtic, per a l'extracció del radó, amb accessoris de connexió i peces especials. (material) | 1.000 | 1062.15 | 1062.15 |
| op00ato010 |  | Tornavís. | 1.000 | 0.00 | 0.00 |
| op00mar010 |  | Martell. | 1.000 | 0.00 | 0.00 |
| mo011 | h | Oficial 1ª muntador. (mà d'obra) | 0.360 | 29.34 | 10.56 |
| mo080 | h | Ajudant muntador. (mà d'obra) | 0.360 | 25.28 | 9.10 |
| % | % | Costos directes complementaris | 2 % | 1081.81 | 21.64 |
|  |  | Costos directes |  |  | 1103.45 |
