# Conducte per a l'extracció del radó

- Propietat de l'arxiu: CYPE INGENIEROS, S.A.
- Format: FIEBDC-3/2002
- Divisa: EUR
- Costos indirectes: 3.00 %
- IVA: 21.00 %

## I Instal·lacions

### IN Protecció enfront del radó

#### IND Despressurització del terreny

**IND030** m Conducte per a l'extracció del radó.
Conducte per a l'extracció del radó, format per tub llis de PVC, de 110 mm de diàmetre nominal. Inclús material auxiliar para muntatge i subjecció a l'obra, accessoris i peces especials.
Inclou: Replanteig del recorregut del conducte i de la situació dels elements de subjecció. Presentació en sec de tubs i peces especials. Fixació del material auxiliar per a muntatge i subjecció a l'obra. Muntatge, connexionat i comprovació del seu correcte funcionament.
Criteri d'amidament de projecte: Longitud projectada, segons documentació gràfica de Projecte, mesurada entre els eixos dels elements o dels punts a connectar, sense descomptar les peces especials.
Criteri de mesura d'obra: Es mesurarà la longitud realment executada segons especificacions de Projecte.

| Codi | Ut | Descripció | Rendiment | Preu | Import |
|---|---|---|---|---|---|
| mt41ter410a | U | Material auxiliar per a muntatge i subjecció a l'obra d'els conductes de PVC, de 110 mm de diàmetre nominal. (material) | 1.000 | 0.33 | 0.33 |
| mt41ter010af | m | Tub llis de PVC, de 110 mm de diàmetre nominal, amb extrem atrompetat, per a l'extracció del radó, amb el preu incrementat el 25% en concepte d' accessoris i peces especials. (material) | 1.000 | 8.10 | 8.10 |
| mt11var009 | l | Líquid netejador per enganxat mitjançant adhesiu de tubs i accessoris de PVC. (material) | 0.040 | 37.60 | 1.50 |
| mt11var010 | l | Adhesiu per tubs i accessoris de PVC. (material) | 0.020 | 47.92 | 0.96 |
| op00ato010 |  | Tornavís. | 1.000 | 0.00 | 0.00 |
| op00mar010 |  | Martell. | 1.000 | 0.00 | 0.00 |
| op00tal010 |  | Trepant. | 1.000 | 0.00 | 0.00 |
| mo011 | h | Oficial 1ª muntador. (mà d'obra) | 0.180 | 29.34 | 5.28 |
| mo080 | h | Ajudant muntador. (mà d'obra) | 0.090 | 25.28 | 2.28 |
| % | % | Costos directes complementaris | 2 % | 18.45 | 0.37 |
|  |  | Costos directes |  |  | 18.82 |
