# Franja tallafocs de panells de llana de roca, en el trobament entre el forjat i el mur cortina. Sistema "ROCKWOOL"

- Propietat de l'arxiu: CYPE INGENIEROS, S.A.
- Format: FIEBDC-3/2002
- Divisa: EUR
- Costos indirectes: 3.00 %
- IVA: 21.00 %

## I Instal·lacions

### IO Contra incendis

#### IOF Protecció passiva contra incendis: franges tallafocs

**IOF045** m² Franja tallafocs de panells de llana de roca, en el trobament entre el forjat i el mur cortina. Sistema "ROCKWOOL".
Franja tallafocs en trobament entre forjat i mur cortina, amb una resistència al foc EI 60, sistema Conlit MC 60-90 "ROCKWOOL", composta per un panell rígid de llana de roca Conlit Alu, revestit per una de les seves cares amb una làmina d'alumini reforçat, de 90 mm d'espessor, resistència tèrmica 2,19 m²K/W, conductivitat tèrmica 0,035 W/(mK), densitat 180 kg/m³, calor específic 0,84 J/kgK i factor de resistència a la difusió del vapor d'aigua 1,3, fixat al forjat i al mur cortina, amb escaires d'acer galvanitzat, Conlit MC, de 3 mm d'espessor, escaires d'acer galvanitzat, Conlit MC Inferior, de 3 mm d'espessor, platines d'acer galvanitzat, Espada Conlit MC, de 1 mm d'espessor i cargols d'unió, Conlit ACR 85, de 85 mm de longitud. Inclús elements de fixació, rebló, adhesiu a base de silicats, d'adormiment lent, Cola Conlit "ROCKWOOL", per a encolat de peces de llana de roca tipus Conlit i cargols.
Inclou: Replanteig. Preparació i tall dels panells. Presentació dels escaires i platines. Col·locació dels panells. Ajust i fixació dels escaires i platines. Segellat de junts. Unió entre panells amb cargols de fixació.
Criteri d'amidament de projecte: Superfície mesurada segons documentació gràfica de Projecte.
Criteri de mesura d'obra: Es mesurarà la superfície realment executada segons especificacions de Projecte.

| Codi | Ut | Descripció | Rendiment | Preu | Import |
|---|---|---|---|---|---|
| mt16lrw086d | U | Esquadra d'acer galvanitzat, Conlit MC "ROCKWOOL", de 3 mm d'espessor, inclús ancoratges mecànics d'expansió d'acer galvanitzat. (material) | 1.660 | 13.75 | 22.83 |
| mt16lrw088d | U | Esquadra d'acer galvanitzat, Conlit MC Inferior "ROCKWOOL", de 3 mm d'espessor, inclús ancoratges mecànics d'expansió d'acer galvanitzat. (material) | 1.660 | 22.31 | 37.03 |
| mt16lrw087d | U | Platina d'acer galvanitzat, Espada Conlit MC "ROCKWOOL", de 1 mm d'espessor, amb perforacions, inclús reblons per a fixació. (material) | 2.500 | 4.97 | 12.43 |
| mt16lrw080lf | m² | Panell rígid de llana de roca Conlit Alu "ROCKWOOL", segons UNE-EN 13162, revestit per una de les seves cares amb una làmina d'alumini reforçat, de 90 mm d'espessor, resistència tèrmica 2,19 m²K/W, conductivitat tèrmica 0,035 W/(mK), Euroclasse A1 de reacció al foc segons UNE-EN 13501-1, densitat 180 kg/m³, calor específic 0,84 J/kgK i factor de resistència a la difusió del vapor d'aigua 1,3, per protecció contra incendis d'elements constructius. (material) | 1.200 | 121.76 | 146.11 |
| mt16lrw082wd | U | Cargol d'unió de filferro d'acer galvanitzat en forma d'hèlix, Conlit ACR 85 "ROCKWOOL", de 85 mm de longitud, per a panells de llana de roca. (material) | 1.660 | 8.11 | 13.46 |
| mt16lrw081b | kg | Adhesiu a base de silicats, d'adormiment lent, Cola Conlit "ROCKWOOL", per a encolat de peces de llana de roca tipus Conlit en instal·lacions sotmeses a altes temperatures o elements de protecció passiva contra incendis. (material) | 0.200 | 15.47 | 3.09 |
| mo054 | h | Oficial 1ª muntador d'aïllaments. (mà d'obra) | 0.300 | 29.34 | 8.80 |
| mo101 | h | Ajudant muntador d'aïllaments. (mà d'obra) | 0.300 | 25.28 | 7.58 |
| % | % | Costos directes complementaris | 2 % | 251.33 | 5.03 |
|  |  | Costos directes |  |  | 256.36 |
