# Extintor mòbil de neu carbònica CO2

- Propietat de l'arxiu: CYPE INGENIEROS, S.A.
- Format: FIEBDC-3/2002
- Divisa: EUR
- Costos indirectes: 3.00 %
- IVA: 21.00 %

## I Instal·lacions

### IO Contra incendis

#### IOX Extintors

**IOX220** U Extintor mòbil de neu carbònica CO2.
Extintor mòbil de neu carbònica CO2, amb una botella de 10 kg d'agent extintor, d'eficàcia 89B, amb carro, casc d´acer amb acabat exterior amb pintura epoxi color vermell, vàlvula de palanca, anella de seguretat, mànega i trompa difusora.
Inclou: Col·locació de l'extintor.
Criteri d'amidament de projecte: Nombre d'unitats previstes, segons documentació gràfica de Projecte.
Criteri de mesura d'obra: Es mesurarà el nombre d'unitats realment col·locades segons especificacions de Projecte.

| Codi | Ut | Descripció | Rendiment | Preu | Import |
|---|---|---|---|---|---|
| mt41ixo120a | U | Extintor mòbil de neu carbònica CO2, amb una botella de 10 kg d'agent extintor, d'eficàcia 89B, amb carro, casc d´acer amb acabat exterior amb pintura epoxi color vermell, vàlvula de palanca, anella de seguretat, mànega i trompa difusora, segons UNE-EN 3. (material) | 1.000 | 204.71 | 204.71 |
| mo113 | h | Peó ordinari construcció. (mà d'obra) | 0.180 | 23.81 | 4.29 |
| % | % | Costos directes complementaris | 2 % | 209.00 | 4.18 |
|  |  | Costos directes |  |  | 213.18 |
