# Muntacàrregues

- Propietat de l'arxiu: CYPE INGENIEROS, S.A.
- Format: FIEBDC-3/2002
- Divisa: EUR
- Costos indirectes: 3.00 %
- IVA: 21.00 %

## I Instal·lacions

### IT Transport

#### ITC Muntacàrregues

**ITC010** U Muntacàrregues.
Muntacàrregues hidràulic per a 1500 kg, de 4 parades (6 m), de 2x2 m de plataforma, amb guies i un pistó. Totalment muntat, connexionat i provat.
Inclou: Replanteig. Instal·lació del muntacàrregues. Connexionat amb la xarxa elèctrica. Realització de proves de servei.
Criteri d'amidament de projecte: Nombre d'unitats previstes, segons documentació gràfica de Projecte.
Criteri de mesura d'obra: Es mesurarà el nombre d'unitats realment executades segons especificacions de Projecte.

| Codi | Ut | Descripció | Rendiment | Preu | Import |
|---|---|---|---|---|---|
| mt39mch010fc | U | Muntacàrregues hidràulic per a 1500 kg, de 4 parades (6 m), de 2x2 m de plataforma, amb guies i un pistó. (material) | 1.000 | 19412.06 | 19412.06 |
| mo016 | h | Oficial 1ª instal·lador d'aparells elevadors. (mà d'obra) | 67.500 | 30.63 | 2067.53 |
| mo085 | h | Ajudant instal·lador d'aparells elevadors. (mà d'obra) | 67.500 | 26.36 | 1779.30 |
| % | % | Costos directes complementaris | 2 % | 23258.89 | 465.18 |
|  |  | Costos directes |  |  | 23724.07 |
