# Abertura de paso per a ventilació, con aireador lineal. Colocación en puerta de paso

- Propietat de l'arxiu: CYPE INGENIEROS, S.A.
- Format: FIEBDC-3/2002
- Divisa: EUR
- Costos indirectes: 3.00 %
- IVA: 21.00 %

## I Instal·lacions

### IV Ventilació

#### IVA Obertures per a ventilació

**IVA025** U Abertura de paso per a ventilació, con aireador lineal. Colocación en puerta de paso.
Abertura de paso para recirculación del aire del interior, dotada d'airejador de pas divisible, telescòpic, compost per un element central de material fonoabsorbent de 100x20 mm de secció i 825 mm de longitud, amb dos perfils superiors telescòpics de PVC, secció 171 cm³, cabal nominal 21,3 l/s i aïllament acústic de 29 dBA, segons UNE-EN ISO 717-1. Colocación encima de la hoja de la puerta, de 925 mm d'amplada, entre el cerco y el precerco, en partición des de 100 fins a 150 mm de espesor.
Inclou: Replanteig. Colocación y fijación del aireador.
Criteri d'amidament de projecte: Nombre d'unitats previstes, segons documentació gràfica de Projecte.
Criteri de mesura d'obra: Es mesurarà el nombre d'unitats realment executades segons especificacions de Projecte.

| Codi | Ut | Descripció | Rendiment | Preu | Import |
|---|---|---|---|---|---|
| mt42sva245f | U | Airejador de pas divisible, telescòpic, compost per un element central de material fonoabsorbent de 100x20 mm de secció i 825 mm de longitud, amb dos perfils superiors telescòpics de PVC, secció 171 cm³, cabal nominal 21,3 l/s i aïllament acústic de 29 dBA, segons UNE-EN ISO 717-1. (material) | 1.120 | 48.00 | 53.76 |
| mo011 | h | Oficial 1ª muntador. (mà d'obra) | 0.300 | 30.63 | 9.19 |
| mo080 | h | Ajudant muntador. (mà d'obra) | 0.300 | 26.39 | 7.92 |
| % | % | Costos directes complementaris | 2 % | 70.87 | 1.42 |
|  |  | Costos directes |  |  | 72.29 |
