# Dispositiu per a microventilació

- Propietat de l'arxiu: CYPE INGENIEROS, S.A.
- Format: FIEBDC-3/2002
- Divisa: EUR
- Costos indirectes: 3.00 %
- IVA: 21.00 %

## I Instal·lacions

### IV Ventilació

#### IVA Obertures per a ventilació

**IVA011** U Dispositiu per a microventilació.
Ferratge per a microobertura de finestra corredissa. Inclús accessoris de muntatge i elements de fixació.
Inclou: Replanteig. Muntatge. Col·locació i fixació del dispositiu per a microventilació entre el full i el marc de la fusteria.
Criteri d'amidament de projecte: Nombre d'unitats previstes, segons documentació gràfica de Projecte.
Criteri de mesura d'obra: Es mesurarà el nombre d'unitats realment executades segons especificacions de Projecte.

| Codi | Ut | Descripció | Rendiment | Preu | Import |
|---|---|---|---|---|---|
| mt25pfz180a | U | Ferratge per a microobertura de finestra corredissa, amb accessoris de muntatge i elements de fixació. (material) | 1.000 | 1.58 | 1.58 |
| mo018 | h | Oficial 1ª serraller. (mà d'obra) | 0.084 | 28.86 | 2.42 |
| mo059 | h | Ajudant serraller. (mà d'obra) | 0.084 | 25.36 | 2.13 |
| % | % | Costos directes complementaris | 2 % | 6.13 | 0.12 |
|  |  | Costos directes |  |  | 6.25 |
