# Purificador d'aire

- Propietat de l'arxiu: CYPE INGENIEROS, S.A.
- Format: FIEBDC-3/2002
- Divisa: EUR
- Costos indirectes: 3.00 %
- IVA: 21.00 %

## I Instal·lacions

### IV Ventilació

#### IVP Purificadors d'aire

**IVP010** U Purificador d'aire.
Purificador d'aire, cabal d'aire entre 200 i 1200 m³/h, consum elèctric entre 18 i 275 W, pressió sonora (mesurada a 1 m de distància) 34 dBA per un cabal d'aire de 700 m³/h, dimensions 2354x712x508 mm, pes 218 kg, alimentació monofàsica (230V/50Hz), cable d'alimentació de 3 m, filtre d'aire ePM1 65% (F7), filtre d'aire HEPA H14, indicador de canvi de filtre, sortida d'aire a 2,3 m d'altura per evitar corrents desagradables, funció boost per intensificar la circulació d'aire i detector de presència. Totalment muntat, connexionat i posada en marxa per l'empresa instal·ladora per a la comprovació del seu correcte funcionament.
Inclou: Replanteig de la unitat. Col·locació i fixació de la unitat.
Criteri d'amidament de projecte: Nombre d'unitats previstes, segons documentació gràfica de Projecte.
Criteri de mesura d'obra: Es mesurarà el nombre d'unitats realment executades segons especificacions de Projecte.

| Codi | Ut | Descripció | Rendiment | Preu | Import |
|---|---|---|---|---|---|
| mt42wol080a | U | Purificador d'aire, cabal d'aire entre 200 i 1200 m³/h, consum elèctric entre 18 i 275 W, pressió sonora (mesurada a 1 m de distància) 34 dBA per un cabal d'aire de 700 m³/h, dimensions 2354x712x508 mm, pes 218 kg, alimentació monofàsica (230V/50Hz), cable d'alimentació de 3 m, filtre d'aire ePM1 65% (F7), filtre d'aire HEPA H14, indicador de canvi de filtre, sortida d'aire a 2,3 m d'altura per evitar corrents desagradables, funció boost per intensificar la circulació d'aire i detector de presència. (material) | 1.000 | 538.20 | 538.20 |
| mo011 | h | Oficial 1ª muntador. (mà d'obra) | 0.360 | 29.34 | 10.56 |
| mo080 | h | Ajudant muntador. (mà d'obra) | 0.360 | 25.28 | 9.10 |
| % | % | Costos directes complementaris | 2 % | 557.86 | 11.16 |
|  |  | Costos directes |  |  | 569.02 |
