# Dipòsit d'aire comprimit

- Propietat de l'arxiu: CYPE INGENIEROS, S.A.
- Format: FIEBDC-3/2002
- Divisa: EUR
- Costos indirectes: 3.00 %
- IVA: 21.00 %

## I Instal·lacions

### IX Aire comprimit i gasos medicinals

#### IXD Dipòsits

**IXD010** U Dipòsit d'aire comprimit.
Dipòsit d'aire comprimit, de xapa d'acer galvanitzat, amb una capacitat de 2000 litres, pressió màxima de treball 11 bar, diàmetre 1000 mm i altura total 2805 mm. Inclús vàlvula de seguretat, aixeta de purga, manòmetre i elements de muntatge.
Inclou: Col·locació. Muntatge, connexionat i comprovació del seu correcte funcionament.
Criteri d'amidament de projecte: Nombre d'unitats previstes, segons documentació gràfica de Projecte.
Criteri de mesura d'obra: Es mesurarà el nombre d'unitats realment executades segons especificacions de Projecte.

| Codi | Ut | Descripció | Rendiment | Preu | Import |
|---|---|---|---|---|---|
| mt43dac020e | U | Dipòsit d'aire comprimit, de xapa d'acer galvanitzat, amb una capacitat de 2000 litres, pressió màxima de treball 11 bar, diàmetre 1000 mm i altura total 2805 mm, amb connexions roscades femella de 3/4" de diàmetre, vàlvula de seguretat, aixeta de purga i manòmetre. (material) | 1.000 | 6215.75 | 6215.75 |
| mo008 | h | Oficial 1ª lampista. (mà d'obra) | 2.398 | 29.34 | 70.36 |
| mo107 | h | Ajudant lampista. (mà d'obra) | 2.398 | 25.25 | 60.55 |
| % | % | Costos directes complementaris | 2 % | 6346.66 | 126.93 |
|  |  | Costos directes |  |  | 6473.59 |
