# Central de buit

- Propietat de l'arxiu: CYPE INGENIEROS, S.A.
- Format: FIEBDC-3/2002
- Divisa: EUR
- Costos indirectes: 3.00 %
- IVA: 21.00 %

## I Instal·lacions

### IX Aire comprimit i gasos medicinals

#### IXV Centrals de buit

**IXV010** U Central de buit.
Central de buit compacta per a un cabal de 63 m³/h, pressió mínima de treball 2 mbar, de 2,1 kW de potència, de 2190x960x1675 mm, formada per 3 bombes de buit de paletes rotatives lubrificades per oli, amb motor elèctric d'eficiència IE3, protecció IP55, per a alimentació trifàsica; dipòsit horitzontal de 500 litres de capacitat; vàlvula d'entrada; vàlvula de purga manual; vàlvula de sortida; vacuòmetre; grup de filtres bactericides amb bypass; sonda de buit; bancada; quadre elèctric amb panell de control amb pantalla LCD i suports metàl·lics.
Inclou: Col·locació. Connexionat i comprovació del seu correcte funcionament.
Criteri d'amidament de projecte: Nombre d'unitats previstes, segons documentació gràfica de Projecte.
Criteri de mesura d'obra: Es mesurarà el nombre d'unitats realment executades segons especificacions de Projecte.

| Codi | Ut | Descripció | Rendiment | Preu | Import |
|---|---|---|---|---|---|
| mt43cva010aa | U | Central de buit compacta per a un cabal de 63 m³/h, pressió mínima de treball 2 mbar, de 2,1 kW de potència, de 2190x960x1675 mm, formada per 3 bombes de buit de paletes rotatives lubrificades per oli, amb motor elèctric d'eficiència IE3, protecció IP55, per a alimentació trifàsica; dipòsit horitzontal de 500 litres de capacitat; vàlvula d'entrada; vàlvula de purga manual; vàlvula de sortida; vacuòmetre; grup de filtres bactericides amb bypass; sonda de buit; bancada; quadre elèctric amb panell de control amb pantalla LCD i suports metàl·lics, segons UNE-EN ISO 7396-1 i UNE-EN 60601-1. (material) | 1.000 | 9048.93 | 9048.93 |
| mo008 | h | Oficial 1ª lampista. (mà d'obra) | 1.439 | 29.34 | 42.22 |
| mo107 | h | Ajudant lampista. (mà d'obra) | 1.439 | 25.25 | 36.33 |
| % | % | Costos directes complementaris | 2 % | 9127.48 | 182.55 |
|  |  | Costos directes |  |  | 9310.03 |
