# Mànega flexible d'aire comprimit

- Propietat de l'arxiu: CYPE INGENIEROS, S.A.
- Format: FIEBDC-3/2002
- Divisa: EUR
- Costos indirectes: 3.00 %
- IVA: 21.00 %

## I Instal·lacions

### IX Aire comprimit i gasos medicinals

#### IXW Elements

**IXW020** U Mànega flexible d'aire comprimit.
Mànega flexible d'aire comprimit, de cautxú sintètic EPDM color negre, de 2,5 m de longitud, amb ràcord boig femella de 1/2" de diàmetre en tots dos extrems.
Inclou: Connexionat.
Criteri d'amidament de projecte: Nombre d'unitats previstes, segons documentació gràfica de Projecte.
Criteri de mesura d'obra: Es mesurarà el nombre d'unitats realment executades segons especificacions de Projecte.

| Codi | Ut | Descripció | Rendiment | Preu | Import |
|---|---|---|---|---|---|
| mt43mac010m | U | Mànega flexible d'aire comprimit, de cautxú sintètic EPDM color negre, de 2,5 m de longitud, amb ràcord boig femella de 1/2" de diàmetre en tots dos extrems. (material) | 1.000 | 39.32 | 39.32 |
| mo008 | h | Oficial 1ª lampista. (mà d'obra) | 0.168 | 29.34 | 4.93 |
| mo107 | h | Ajudant lampista. (mà d'obra) | 0.168 | 25.25 | 4.24 |
| % | % | Costos directes complementaris | 2 % | 48.49 | 0.97 |
|  |  | Costos directes |  |  | 49.46 |
