# Filtre d'aire comprimit

- Propietat de l'arxiu: CYPE INGENIEROS, S.A.
- Format: FIEBDC-3/2002
- Divisa: EUR
- Costos indirectes: 3.00 %
- IVA: 21.00 %

## I Instal·lacions

### IX Aire comprimit i gasos medicinals

#### IXW Elements

**IXW030** U Filtre d'aire comprimit.
Filtre coalescent i de partícules, de fosa d'alumini, amb una eficàcia del 90%, per a un cabal de 19800 l/min, de 2" de diàmetre, amb indicador de pressió diferencial i purgador automàtic amb flotador.
Inclou: Col·locació. Connexionat i comprovació del seu correcte funcionament.
Criteri d'amidament de projecte: Nombre d'unitats previstes, segons documentació gràfica de Projecte.
Criteri de mesura d'obra: Es mesurarà el nombre d'unitats realment executades segons especificacions de Projecte.

| Codi | Ut | Descripció | Rendiment | Preu | Import |
|---|---|---|---|---|---|
| mt43fac010ni | U | Filtre coalescent i de partícules, de fosa d'alumini, amb una eficàcia del 90%, per a un cabal de 19800 l/min, de 2" de diàmetre, amb indicador de pressió diferencial i purgador automàtic amb flotador. (material) | 1.000 | 1018.88 | 1018.88 |
| mo008 | h | Oficial 1ª lampista. (mà d'obra) | 0.312 | 29.34 | 9.15 |
| mo107 | h | Ajudant lampista. (mà d'obra) | 0.312 | 25.25 | 7.88 |
| % | % | Costos directes complementaris | 2 % | 1035.91 | 20.72 |
|  |  | Costos directes |  |  | 1056.63 |
