# Separador d'aigua i oli

- Propietat de l'arxiu: CYPE INGENIEROS, S.A.
- Format: FIEBDC-3/2002
- Divisa: EUR
- Costos indirectes: 3.00 %
- IVA: 21.00 %

## I Instal·lacions

### IX Aire comprimit i gasos medicinals

#### IXW Elements

**IXW055** U Separador d'aigua i oli.
Separador d'aigua i oli de dues etapes de polietilè d'alta densitat (PEAD/HDPE), amb filtre de polietilè i de carbó actiu, per a un cabal de 900 l/min, pressió màxima de treball 16 bar, de 250x147x216 mm, amb una entrada de condensats de 1/4" de diàmetre i una sortida d'aigua de 3/8" de diàmetre.
Inclou: Col·locació. Connexionat i comprovació del seu correcte funcionament.
Criteri d'amidament de projecte: Nombre d'unitats previstes, segons documentació gràfica de Projecte.
Criteri de mesura d'obra: Es mesurarà el nombre d'unitats realment executades segons especificacions de Projecte.

| Codi | Ut | Descripció | Rendiment | Preu | Import |
|---|---|---|---|---|---|
| mt43rac020a | U | Separador d'aigua i oli de dues etapes de polietilè d'alta densitat (PEAD/HDPE), amb filtre de polietilè i de carbó actiu, per a un cabal de 900 l/min, pressió màxima de treball 16 bar, de 250x147x216 mm, amb una entrada de condensats de 1/4" de diàmetre i una sortida d'aigua de 3/8" de diàmetre. (material) | 1.000 | 119.73 | 119.73 |
| mo008 | h | Oficial 1ª lampista. (mà d'obra) | 0.240 | 29.34 | 7.04 |
| mo107 | h | Ajudant lampista. (mà d'obra) | 0.240 | 25.25 | 6.06 |
| % | % | Costos directes complementaris | 2 % | 132.83 | 2.66 |
|  |  | Costos directes |  |  | 135.49 |
