# Mosquitera

- Propietat de l'arxiu: CYPE INGENIEROS, S.A.
- Format: FIEBDC-3/2002
- Divisa: EUR
- Costos indirectes: 3.00 %
- IVA: 21.00 %

## L Fusteria, manyeria, vidres i proteccions solars

### LC Fusteria

#### LCO Mosquiteres

**LCO010** U Mosquitera.
Mosquitera fixa de 500 mm d'amplada i 800 mm d'altura, formada per marc de perfils d'alumini lacat, tela de fils de polièster, accessoris i complements, col·locada amb fixacions mecàniques en la cara exterior de la fusteria. Inclús segellat perimetral de junts mitjançant un cordó de silicona neutra.
Inclou: Replanteig. Ancoratge al parament dels elements de fixació. Muntatge de la mosquitera i dels accessoris. Segellat de junts perimetrals.
Criteri d'amidament de projecte: Nombre d'unitats previstes, segons documentació gràfica de Projecte.
Criteri de mesura d'obra: Es mesurarà el nombre d'unitats realment executades segons especificacions de Projecte.

| Codi | Ut | Descripció | Rendiment | Preu | Import |
|---|---|---|---|---|---|
| mt25mos010a | m² | Mosquitera fixa formada per marc de perfils d'alumini lacat, tela de fils de polièster, accessoris i complements. (material) | 0.400 | 42.80 | 17.12 |
| mt15sja100 | U | Cartutx de massilla de silicona neutra. (material) | 0.130 | 3.13 | 0.41 |
| mo011 | h | Oficial 1ª muntador. (mà d'obra) | 0.192 | 29.34 | 5.63 |
| % | % | Costos directes complementaris | 2 % | 23.16 | 0.46 |
|  |  | Costos directes |  |  | 23.62 |
