# Sistema "VELUX" de finestra tradicional per a coberta plana

- Propietat de l'arxiu: CYPE INGENIEROS, S.A.
- Format: FIEBDC-3/2002
- Divisa: EUR
- Costos indirectes: 3.00 %
- IVA: 21.00 %

## L Fusteria, manyeria, vidres i proteccions solars

### LC Fusteria

#### LCS Finestres per a cobertes planes

**LCS024** U Sistema "VELUX" de finestra tradicional per a coberta plana.
Finestra per a coberta plana, model GGL CK02 2070 "VELUX", amb obertura giratòria d'accionament manual mitjançant barra de maniobra, de 55x78 cm, realitzada en fusta laminada de pi nòrdic amb tractament fungicida, acabat pintat, color blanc, amb pintura acrílica en base aquosa resistent als raigs UV, amb doble envidriament Laminat (70) (vidre interior laminar de 3+3 mm amb pel·lícula de baixa emissivitat tèrmica, cambra d'aire reomplerta de gas argó de 15 mm, vidre exterior trempat de 4 mm amb pel·lícula de baixa emissivitat tèrmica i separador d'acer inoxidable).
Criteri de valoració econòmica: El preu no inclou el sòcol.
Inclou: Replanteig. Presentació, aplomat i anivellació del suport. Cargolat dels elements de fixació del suport. Segellat de junts perimetrals. Cargolat del marc sobre el suport. Col·locació i fixació de la fulla sobre el marc. Col·locació dels mecanismes d'obertura.
Criteri d'amidament de projecte: Nombre d'unitats previstes, segons documentació gràfica de Projecte.
Criteri de mesura d'obra: Es mesurarà el nombre d'unitats realment executades segons especificacions de Projecte.

| Codi | Ut | Descripció | Rendiment | Preu | Import |
|---|---|---|---|---|---|
| mt22vtg012Kac | U | Finestra de coberta, model GGL CK02 2070 "VELUX", amb obertura giratòria d'accionament manual mitjançant barra de maniobra, de 55x78 cm, realitzada en fusta laminada de pi nòrdic amb tractament fungicida, acabat pintat, color blanc, amb pintura acrílica en base aquosa resistent als raigs UV, amb doble envidriament Laminat (70) (vidre interior laminar de 3+3 mm amb pel·lícula de baixa emissivitat tèrmica, cambra d'aire reomplerta de gas argó de 15 mm, vidre exterior trempat de 4 mm amb pel·lícula de baixa emissivitat tèrmica i separador d'acer inoxidable), aleta de ventilació amb filtre d'aire, marc i fulla amb doble junt d'hermeticitat i frontisses de fricció d'acer cromatitzat. (material) | 1.000 | 337.00 | 337.00 |
| op00ato010 |  | Tornavís. | 1.000 | 0.00 | 0.00 |
| mo011 | h | Oficial 1ª muntador. (mà d'obra) | 1.079 | 30.63 | 33.05 |
| mo080 | h | Ajudant muntador. (mà d'obra) | 0.540 | 26.39 | 14.25 |
| % | % | Costos directes complementaris | 2 % | 384.30 | 7.69 |
|  |  | Costos directes |  |  | 391.99 |
