# Porta corredissa per a garatge, d'acer galvanitzat

- Propietat de l'arxiu: CYPE INGENIEROS, S.A.
- Format: FIEBDC-3/2002
- Divisa: EUR
- Costos indirectes: 3.00 %
- IVA: 21.00 %

## L Fusteria, manyeria, vidres i proteccions solars

### LG Portes de garatge

#### LGA D'acer

**LGA020** U Porta corredissa per a garatge, d'acer galvanitzat.
Porta corredissa suspesa d'una fulla per a garatge, formada per xapa plegada d'acer galvanitzat de textura acanalada, 350x250 cm, amb obertura automàtica. Inclús material de connexionat elèctric i equip d'automatisme rebut a obra per obertura i tancament automàtic de porta.
Inclou: Col·locació i fixació dels perfils guia. Instal·lació de la porta de garatge. Muntatge del sistema d'obertura. Muntatge del sistema d'accionament. Connexionat elèctric. Repàs i greixatge de mecanismes i guies. Posada en marxa.
Criteri d'amidament de projecte: Nombre d'unitats previstes, segons documentació gràfica de Projecte.
Criteri de mesura d'obra: Es mesurarà el nombre d'unitats realment executades segons especificacions de Projecte.

| Codi | Ut | Descripció | Rendiment | Preu | Import |
|---|---|---|---|---|---|
| mt26pgc010i | U | Porta corredissa suspesa d'una fulla per a garatge, formada per xapa plegada d'acer galvanitzat de textura acanalada, 350x250 cm, sistema de desplaçament penjat, amb guia inferior, topalls, cobreguia, agafadors, passadors, pany de contacte, elements de fixació a obra i demés accessoris necessaris. Segons UNE-EN 13241-1. (material) | 1.000 | 1876.95 | 1876.95 |
| mt26egm010hd | U | Equip de motorització per obertura i tancament automàtic, per a porta de garatge corredissa de fins a 1000 kg de pes. (material) | 1.000 | 540.00 | 540.00 |
| mt26egm012 | U | Accessoris (pany, polsador, emissor, receptor i fotocèl·lula) per automatització de porta de garatge. (material) | 1.000 | 305.00 | 305.00 |
| op00ato010 |  | Tornavís. | 1.000 | 0.00 | 0.00 |
| op00tal010 |  | Trepant. | 1.000 | 0.00 | 0.00 |
| op00amo010 |  | Mola o radial. | 1.000 | 0.00 | 0.00 |
| mo020 | h | Oficial 1ª construcció. (mà d'obra) | 0.809 | 28.42 | 22.99 |
| mo113 | h | Peó ordinari construcció. (mà d'obra) | 0.809 | 23.81 | 19.26 |
| mo018 | h | Oficial 1ª serraller. (mà d'obra) | 1.888 | 28.86 | 54.49 |
| mo059 | h | Ajudant serraller. (mà d'obra) | 1.888 | 25.36 | 47.88 |
| mo003 | h | Oficial 1ª electricista. (mà d'obra) | 5.994 | 29.34 | 175.86 |
| % | % | Costos directes complementaris | 2 % | 3042.43 | 60.85 |
|  |  | Costos directes |  |  | 3103.28 |
