# Màstil per a tendal de vela tensada

- Propietat de l'arxiu: CYPE INGENIEROS, S.A.
- Format: FIEBDC-3/2002
- Divisa: EUR
- Costos indirectes: 3.00 %
- IVA: 21.00 %

## L Fusteria, manyeria, vidres i proteccions solars

### LS Proteccions solars

#### LSS Veles tensades

**LSS020** U Màstil per a tendal de vela tensada.
Màstil de 4000 mm d'altura, de perfil buit rodó d'acer inoxidable AISI 316 de 120 mm de diàmetre i 3 mm de gruix, soldat formant un angle de 75° a placa d'ancoratge de 300x300 mm i 10 mm de gruix amb perns per a fixació al suport.
Criteri de valoració econòmica: El preu no inclou la base suport.
Inclou: Replanteig. Fixació del màstil a la base suport.
Criteri d'amidament de projecte: Nombre d'unitats previstes, segons documentació gràfica de Projecte.
Criteri de mesura d'obra: Es mesurarà el nombre d'unitats realment executades segons especificacions de Projecte.

| Codi | Ut | Descripció | Rendiment | Preu | Import |
|---|---|---|---|---|---|
| mt44vel035I | U | Màstil de 4000 mm d'altura, de perfil buit rodó d'acer inoxidable AISI 316 de 120 mm de diàmetre i 3 mm de gruix, soldat formant un angle de 75° a placa d'ancoratge de 300x300 mm i 10 mm de gruix amb perns per a fixació al suport. (material) | 1.000 | 517.00 | 517.00 |
| mq04cag010a | h | Camió amb grua de fins a 6 t. (maquinària) | 0.190 | 55.38 | 10.52 |
| mo011 | h | Oficial 1ª muntador. (mà d'obra) | 1.199 | 29.34 | 35.18 |
| mo080 | h | Ajudant muntador. (mà d'obra) | 2.398 | 25.28 | 60.62 |
| % | % | Costos directes complementaris | 2 % | 623.32 | 12.47 |
|  |  | Costos directes |  |  | 635.79 |
