# Kit d'accessoris per a fixació de tendal de vela tensada

- Propietat de l'arxiu: CYPE INGENIEROS, S.A.
- Format: FIEBDC-3/2002
- Divisa: EUR
- Costos indirectes: 3.00 %
- IVA: 21.00 %

## L Fusteria, manyeria, vidres i proteccions solars

### LS Proteccions solars

#### LSS Veles tensades

**LSS040** U Kit d'accessoris per a fixació de tendal de vela tensada.
Kit d'accessoris d'acer galvanitzat, per a la fixació almàstil del tendal de vela tensada.
Inclou: Muntatge dels accessoris. Tensat del tendal de vela.
Criteri d'amidament de projecte: Nombre d'unitats previstes, segons documentació gràfica de Projecte.
Criteri de mesura d'obra: Es mesurarà el nombre d'unitats realment executades segons especificacions de Projecte.

| Codi | Ut | Descripció | Rendiment | Preu | Import |
|---|---|---|---|---|---|
| mt44vel045a | m² | Kit d'accessoris d'acer galvanitzat, per a la fixació almàstil del tendal de vela tensada, compost de cables, tensors i ancoratges. (material) | 1.000 | 24.00 | 24.00 |
| mo011 | h | Oficial 1ª muntador. (mà d'obra) | 0.959 | 29.34 | 28.14 |
| mo080 | h | Ajudant muntador. (mà d'obra) | 0.959 | 25.28 | 24.24 |
| % | % | Costos directes complementaris | 2 % | 76.38 | 1.53 |
|  |  | Costos directes |  |  | 77.91 |
