# Paravent de PVC

- Propietat de l'arxiu: CYPE INGENIEROS, S.A.
- Format: FIEBDC-3/2002
- Divisa: EUR
- Costos indirectes: 3.00 %
- IVA: 21.00 %

## L Fusteria, manyeria, vidres i proteccions solars

### LS Proteccions solars

#### LSV Paravents

**LSV010** U Paravent de PVC.
Paravent exterior de PVC, tipus mallorquina, una fulla practicable, de lamel·les fixes, 300x600 mm, acabat blanc estàndard. Col·locació exterior en finestra.
Inclou: Col·locació i fixació del bastiment. Col·locació i fixació dels elements de penjar. Col·locació de la fulla.
Criteri d'amidament de projecte: Nombre d'unitats previstes, segons documentació gràfica de Projecte.
Criteri de mesura d'obra: Es mesurarà el nombre d'unitats realment executades segons especificacions de Projecte.

| Codi | Ut | Descripció | Rendiment | Preu | Import |
|---|---|---|---|---|---|
| mt24dbc010aa | U | Paravent exterior de PVC, tipus mallorquina, una fulla practicable, de lamel·les fixes, 300x600 mm, acabat blanc estàndard; amb ferraments de penjar i obertura, cargolam d'acer inoxidable i elements d'estanquitat. (material) | 1.000 | 95.37 | 95.37 |
| mt15sja100 | U | Cartutx de massilla de silicona neutra. (material) | 0.063 | 3.13 | 0.20 |
| op00ato010 |  | Tornavís. | 1.000 | 0.00 | 0.00 |
| op00tal010 |  | Trepant. | 1.000 | 0.00 | 0.00 |
| mo018 | h | Oficial 1ª serraller. (mà d'obra) | 1.199 | 28.86 | 34.60 |
| mo059 | h | Ajudant serraller. (mà d'obra) | 0.599 | 25.36 | 15.19 |
| % | % | Costos directes complementaris | 2 % | 145.36 | 2.91 |
|  |  | Costos directes |  |  | 148.27 |
