# Paravent d'alumini, de fulles corredisses

- Propietat de l'arxiu: CYPE INGENIEROS, S.A.
- Format: FIEBDC-3/2002
- Divisa: EUR
- Costos indirectes: 3.00 %
- IVA: 21.00 %

## L Fusteria, manyeria, vidres i proteccions solars

### LS Proteccions solars

#### LSV Paravents

**LSV025** U Paravent d'alumini, de fulles corredisses.
Paravent d'alumini, de dues fulles corredisses i dos carrils, fulla de 40 mm i marc de 47 mm, perfils de 1,3 mm d'espessor, de lamel·les horitzontals fixes, de 1000x1800 mm cada fulla, acabat en anoditzat natural, amb un gruix mínim de 15 micres amb el segell EWAA-EURAS (QUALANOD), gamma mitja. Col·locació exterior en finestra. Inclús guies, ferratges de penjar i obertura, caragols d'acer inoxidable, elements d'estanquitat i accessoris.
Inclou: Col·locació i fixació del bastiment. Col·locació i fixació dels elements de penjar. Col·locació de la fulla.
Criteri d'amidament de projecte: Nombre d'unitats previstes, segons documentació gràfica de Projecte.
Criteri de mesura d'obra: Es mesurarà el nombre d'unitats realment executades segons especificacions de Projecte.

| Codi | Ut | Descripció | Rendiment | Preu | Import |
|---|---|---|---|---|---|
| mt25dcg200i | m² | Paravent d'alumini, fulla de 40 mm i marc de 47 mm, perfils de 1,3 mm d'espessor d'aliatge d'alumini 6063 amb tractament tèrmic T-5, de lamel·les horitzontals fixes, acabat anoditzat natural, amb el certificat de qualitat amb el segell EWAA-EURAS (QUALANOD), gamma mitja, amb guies, ferraments de penjar i obertura, cargolam d'acer inoxidable i elements d'estanquitat. (material) | 3.600 | 255.00 | 918.00 |
| op00ato010 |  | Tornavís. | 1.000 | 0.00 | 0.00 |
| op00tal010 |  | Trepant. | 1.000 | 0.00 | 0.00 |
| mo018 | h | Oficial 1ª serraller. (mà d'obra) | 0.863 | 28.86 | 24.91 |
| mo059 | h | Ajudant serraller. (mà d'obra) | 1.295 | 25.36 | 32.84 |
| % | % | Costos directes complementaris | 2 % | 975.75 | 19.52 |
|  |  | Costos directes |  |  | 995.27 |
