# Porta acústica, d'acer

- Propietat de l'arxiu: CYPE INGENIEROS, S.A.
- Format: FIEBDC-3/2002
- Divisa: EUR
- Costos indirectes: 3.00 %
- IVA: 21.00 %

## L Fusteria, manyeria, vidres i proteccions solars

### LU Portes acústiques

#### LUA D'acer

**LUA010** U Porta acústica, d'acer.
Porta acústica interior d'una fulla practicable, formada per dues xapes d'acer, de 700x2000 mm de llum i altura de pas i 50 mm de gruix, lacades en color a escollir, amb reforços interiors longitudinals, entre els quals es col·loca un complex aïllant multicapa, absorbent acústic, amb aïllament a soroll aeri de 52 dBA; inclús marc metàl·lic, rivet de neoprè per a junt perimetral d'estanquitat, dues frontisses i manilla de tanca de pressió. Inclús silicona neutra per al segellat dels junts perimetrals.
Inclou: Marcat de punts de fixació i aplomat del marc. Fixació del marc al parament. Segellat de junts perimetrals. Col·locació de la fulla. Col·locació de ferraments de tancament i accessoris.
Criteri d'amidament de projecte: Nombre d'unitats previstes, segons documentació gràfica de Projecte.
Criteri de mesura d'obra: Es mesurarà el nombre d'unitats realment executades segons especificacions de Projecte.

| Codi | Ut | Descripció | Rendiment | Preu | Import |
|---|---|---|---|---|---|
| mt26pac010a | U | Porta acústica interior d'una fulla practicable, formada per dues xapes d'acer, de 700x2000 mm de llum i altura de pas i 50 mm de gruix, lacades en color a escollir, amb reforços interiors longitudinals, entre els quals es col·loca un complex aïllant multicapa, absorbent acústic, amb aïllament a soroll aeri de 52 dBA; inclús marc metàl·lic, rivet de neoprè per a junt perimetral d'estanquitat, dues frontisses i manilla de tanca de pressió. (material) | 1.000 | 999.12 | 999.12 |
| mt22www050b | U | Cartutx de 300 ml de silicona neutra oxímica, d'elasticitat permanent i enduriment ràpid, color gris, rang de temperatura de treball de -60 a 150°C, amb resistència als rajos UV, duresa Shore A aproximada de 22, segons UNE-EN ISO 868 i elongació a ruptura >= 800%, segons UNE-EN ISO 8339. (material) | 0.864 | 4.73 | 4.09 |
| op00ato010 |  | Tornavís. | 1.000 | 0.00 | 0.00 |
| mo020 | h | Oficial 1ª construcció. (mà d'obra) | 0.599 | 29.67 | 17.77 |
| mo077 | h | Ajudant construcció. (mà d'obra) | 0.599 | 26.39 | 15.81 |
| % | % | Costos directes complementaris | 2 % | 1036.79 | 20.74 |
|  |  | Costos directes |  |  | 1057.53 |
