# Làmina de seguretat, sobre envidriament de façana

- Propietat de l'arxiu: CYPE INGENIEROS, S.A.
- Format: FIEBDC-3/2002
- Divisa: EUR
- Costos indirectes: 3.00 %
- IVA: 21.00 %

## L Fusteria, manyeria, vidres i proteccions solars

### LV Vidres

#### LVL Làmines adhesives

**LVL020** m² Làmina de seguretat, sobre envidriament de façana.
Làmina viscoelàstica adhesiva, transparent, de seguretat, de 101x100 cm i 100 µm d'espessor, a base de polièster i adhesiu acrílic, amb revestiment superficial, d'alta resistència a l'impacte i al ratllat, aplicada en la cara interior de l'envidriament de façana. Inclús solució sabonosa, per a la neteja de la superfície del vidre i la col·locació de làmines adhesives.
Inclou: Neteja de la superfície del vidre. Humectació, mitjançant ruixat, de les superfícies a adherir. Aplicació i estesa de la làmina, mitjançant pressió amb rasqueta. Neteja i assecat de la superfície.
Criteri d'amidament de projecte: Superfície mesurada segons documentació gràfica de Projecte.
Criteri de mesura d'obra: Es mesurarà la superfície realment executada segons especificacions de Projecte.

| Codi | Ut | Descripció | Rendiment | Preu | Import |
|---|---|---|---|---|---|
| mt21lmc030a | l | Líquid netejador a base de solució sabonosa al 6% en aigua, per a aplicar amb polvoritzador, per a la neteja de la superfície del vidre i la col·locació de làmines adhesives. (material) | 0.150 | 0.23 | 0.03 |
| mt21lmc015a | m² | Làmina viscoelàstica adhesiva, transparent, de seguretat, de 101x100 cm i 100 µm d'espessor, a base de polièster i adhesiu acrílic, amb revestiment superficial, d'alta resistència a l'impacte i al ratllat, per a la seva aplicació en la cara interior de l'envidriament, com a protecció enfront del trencament espontani del vidre i actes vandàlics. (material) | 1.050 | 21.34 | 22.41 |
| op00pul010 |  | Motxilla polvoritzadora. | 1.000 | 0.00 | 0.00 |
| mo055 | h | Oficial 1ª vidrier. (mà d'obra) | 0.096 | 28.33 | 2.72 |
| mo110 | h | Ajudant vidrier. (mà d'obra) | 0.096 | 27.26 | 2.62 |
| % | % | Costos directes complementaris | 2 % | 27.78 | 0.56 |
|  |  | Costos directes |  |  | 28.34 |
