# Aïllament termoacústic sota terres de fusta i laminats, amb poliestirè expandit

- Propietat de l'arxiu: CYPE INGENIEROS, S.A.
- Format: FIEBDC-3/2002
- Divisa: EUR
- Costos indirectes: 3.00 %
- IVA: 21.00 %

## N Aïllaments e impermeabilitzacions

### NA Aïllaments tèrmics

#### NAM Sòls de fusta i laminats

**NAM030** m² Aïllament termoacústic sota terres de fusta i laminats, amb poliestirè expandit.
Aïllament termoacústic sota terres de fusta i laminats, format per panell rígid de poliestirè expandit, segons UNE-EN 13163, de superfície llisa i mecanitzat lateral de mitja mossa, de 50 mm d'espessor, resistència tèrmica 1,65 m²K/W, conductivitat tèrmica 0,03 W/(mK), col·locat a topall, simplement recolzat, tapat amb film de polietilè de 0,2 mm d'espessor i desolidarització perimetral realitzada amb el mateix material aïllant, preparat per a rebre directament el sòl de fusta o laminat. Inclús cinta autoadhesiva per a segellat de junts.
Inclou: Neteja i preparació de la superfície suport. Replanteig i tall de l'aïllament. Col·locació de l'aïllament. Col·locació del film de polietilè. Segellat de junts del film de polietilè.
Criteri d'amidament de projecte: Superfície mesurada segons documentació gràfica de Projecte.
Criteri de mesura d'obra: Es mesurarà la superfície realment executada segons especificacions de Projecte.

| Codi | Ut | Descripció | Rendiment | Preu | Import |
|---|---|---|---|---|---|
| mt16pel060ntd | m² | Panell rígid de poliestirè expandit, segons UNE-EN 13163, de superfície llisa i mecanitzat lateral de mitja mossa, de 50 mm d'espessor, resistència tèrmica 1,65 m²K/W, conductivitat tèrmica 0,03 W/(mK), Euroclasse E de reacció al foc segons UNE-EN 13501-1, amb codi de designació EPS-EN 13163-T3-L3-W2-S5-P10-TR200-DS(N)2-BS150-CS(10)100; proporcionant una reducció del nivell global de pressió de soroll d'impactes de 29 dB. (material) | 1.100 | 8.76 | 9.64 |
| mt16png010d | m² | Film de polietilè de 0,2 mm d'espessor i 184 g/m² de massa superficial. (material) | 1.050 | 0.41 | 0.43 |
| mt16aaa030 | m | Cinta autoadhesiva per closa de juntes. (material) | 0.250 | 0.30 | 0.08 |
| mo054 | h | Oficial 1ª muntador d'aïllaments. (mà d'obra) | 0.144 | 29.34 | 4.22 |
| mo101 | h | Ajudant muntador d'aïllaments. (mà d'obra) | 0.144 | 25.28 | 3.64 |
| % | % | Costos directes complementaris | 2 % | 18.01 | 0.36 |
|  |  | Costos directes |  |  | 18.37 |
