# Aïllament acústic a soroll aeri de baixant, amb complexos multicapa

- Propietat de l'arxiu: CYPE INGENIEROS, S.A.
- Format: FIEBDC-3/2002
- Divisa: EUR
- Costos indirectes: 3.00 %
- IVA: 21.00 %

## N Aïllaments e impermeabilitzacions

### NB Aïllaments acústics

#### NBA Canonades i baixants

**NBA020** m Aïllament acústic a soroll aeri de baixant, amb complexos multicapa.
Aïllament acústic a soroll aeri de baixant de 125 mm de diàmetre, realitzat amb complex multicapa, de 4 mm d'espessor, 3,6 kg/m² de massa superficial, format per una làmina de poliolefines i una làmina viscoelàstica d'alta densitat; disposat al voltant de la baixant a forma de camisa aïllant. Inclús cinta viscoelàstica autoadhesiva, per closa de juntes.
Inclou: Neteja de la superfície suport. Tall del rotllo en trams. Folrat de la baixant. Segellat de junts.
Criteri d'amidament de projecte: Longitud mesurada segons documentació gràfica de Projecte.
Criteri de mesura d'obra: Es mesurarà la longitud realment executada segons especificacions de Projecte.

| Codi | Ut | Descripció | Rendiment | Preu | Import |
|---|---|---|---|---|---|
| mt16ptc050a | m² | Complex multicapa, de 4 mm d'espessor, 3,6 kg/m² de massa superficial, format per una làmina de poliolefines i una làmina viscoelàstica d'alta densitat; proporcionant una reducció del nivell global ponderat de pressió de soroll aeri de 8,6 dBA. (material) | 0.432 | 6.18 | 2.67 |
| mt16pnc010a | m | Cinta viscoelàstica autoadhesiva, amb autoprotecció d'alumini, de 50 mm d'amplada i de 1,5 mm d'espessor, per closa de juntes. (material) | 1.000 | 0.80 | 0.80 |
| mo054 | h | Oficial 1ª muntador d'aïllaments. (mà d'obra) | 0.222 | 29.34 | 6.51 |
| mo101 | h | Ajudant muntador d'aïllaments. (mà d'obra) | 0.222 | 25.28 | 5.61 |
| % | % | Costos directes complementaris | 2 % | 15.59 | 0.31 |
|  |  | Costos directes |  |  | 15.90 |
