# Fre de vapor, per l'interior de façana

- Propietat de l'arxiu: CYPE INGENIEROS, S.A.
- Format: FIEBDC-3/2002
- Divisa: EUR
- Costos indirectes: 3.00 %
- IVA: 21.00 %

## N Aïllaments e impermeabilitzacions

### NE Estanquitat

#### NEF Façanes i mitgeres

**NEF045** m² Fre de vapor, per l'interior de façana.
Fre de vapor amb estanquitat a l'aire, impermeable a l'aigua de pluja, de polipropilè, amb armadura, de 0,40 mm d'espessor i 121 g/m², de 30 m de gruix d'aire equivalent enfront de la difusió de vapor d'aigua, segons UNE-EN 1931, permeabilitat a l'aire 0 m³/h·m² a 50 Pa, Euroclasse E de reacció al foc, segons UNE-EN 13501-1. Col·locació en obra: amb cavalcaments, per l'interior del tancament vertical. Inclús grapes i cinta autoadhesiva per a segellat de junts.
Inclou: Neteja i preparació de la superfície. Tall i preparació. Fixació. Tall de la cinta de segellat. Col·locació de la cinta de segellat.
Criteri d'amidament de projecte: Superfície mesurada segons documentació gràfica de Projecte.
Criteri de mesura d'obra: Es mesurarà la superfície realment executada segons especificacions de Projecte.

| Codi | Ut | Descripció | Rendiment | Preu | Import |
|---|---|---|---|---|---|
| mt15pdr100ioa | m² | Fre de vapor amb estanquitat a l'aire, impermeable a l'aigua de pluja, de polipropilè, amb armadura, de 0,4 mm d'espessor i 121 g/m², de 30 m de gruix d'aire equivalent enfront de la difusió de vapor d'aigua, segons UNE-EN 1931, permeabilitat a l'aire 0 m³/h·m² a 50 Pa, Euroclasse E de reacció al foc, segons UNE-EN 13501-1, rang de temperatura de treball de -40 a 80°C, subministrat en rotllos de 3x50 m, segons UNE-EN 13984. (material) | 1.150 | 2.15 | 2.47 |
| mt15pdr300c | U | Grapa, d'acer galvanitzat, de 8 mm d'altura; per a la fixació de làmines per al control del vapor. (material) | 5.000 | 0.02 | 0.10 |
| mt15pdr050c | m | Cinta autoadhesiva, de polietilè, amb adhesiu acrílic sense dissolvents, armadura de polietilè i pel·lícula de separació de paper siliconat, de 0,34 mm d'espessor i 60 mm d'amplada, rang de temperatura de treball de -40 a 80°C, per al segellat en les trobades dels panells i per a la fixació i el segellat de làmines impermeabilitzants i per al control del vapor, subministrada en rotllos de 25 m de longitud. (material) | 1.020 | 1.53 | 1.56 |
| op00gra020 |  | Grapadora de martell. | 1.000 | 0.00 | 0.00 |
| mo054 | h | Oficial 1ª muntador d'aïllaments. (mà d'obra) | 0.048 | 29.34 | 1.41 |
| mo101 | h | Ajudant muntador d'aïllaments. (mà d'obra) | 0.024 | 25.28 | 0.61 |
| % | % | Costos directes complementaris | 2 % | 6.15 | 0.12 |
|  |  | Costos directes |  |  | 6.27 |
