# Capa separadora en coberta plana: làmina de polietilè

- Propietat de l'arxiu: CYPE INGENIEROS, S.A.
- Format: FIEBDC-3/2002
- Divisa: EUR
- Costos indirectes: 3.00 %
- IVA: 21.00 %

## N Aïllaments e impermeabilitzacions

### NG Geosintètics

#### NGU Cobertes planes

**NGU020** m² Capa separadora en coberta plana: làmina de polietilè.
Capa separadora en coberta plana: film de polietilè de 0,15 mm d'espessor i 138 g/m² de massa superficial. Col·locació en obra: amb cavalcaments, directament sota la capa de protecció.
Inclou: Col·locació de la capa separadora.
Criteri d'amidament de projecte: Superfície mesurada segons documentació gràfica de Projecte.
Criteri de mesura d'obra: Es mesurarà la superfície realment executada segons especificacions de Projecte, incloent els lliuraments i els solapes.

| Codi | Ut | Descripció | Rendiment | Preu | Import |
|---|---|---|---|---|---|
| mt16png010c | m² | Film de polietilè de 0,15 mm d'espessor i 138 g/m² de massa superficial. (material) | 1.100 | 0.30 | 0.33 |
| mo029 | h | Oficial 1ª aplicador de làmines impermeabilitzants. (mà d'obra) | 0.024 | 28.42 | 0.68 |
| mo067 | h | Ajudant aplicador de làmines impermeabilitzants. (mà d'obra) | 0.048 | 25.28 | 1.21 |
| % | % | Costos directes complementaris | 2 % | 2.22 | 0.04 |
|  |  | Costos directes |  |  | 2.26 |
