# Segellat de junta de dilatació amb massilla bituminosa preemotllada

- Propietat de l'arxiu: CYPE INGENIEROS, S.A.
- Format: FIEBDC-3/2002
- Divisa: EUR
- Costos indirectes: 3.00 %
- IVA: 21.00 %

## N Aïllaments e impermeabilitzacions

### NI Impermeabilitzacions

#### NIJ Junts

**NIJ010** m Segellat de junta de dilatació amb massilla bituminosa preemotllada.
Segellat de junta de dilatació de 15 mm d'amplada, en parament horitzontal exterior, amb cordó de reblert per a junta de dilatació, de massilla amb base bituminosa tipus BH-II, sobre fons de juntes per closa en cordons de polietilè expandit, de 20 mm de diàmetre; prèvi cobriment de la superfície dels flancs de la junta, per millorar l'adherència de la massilla, amb emulsió asfàltica aniònica sense càrregues tipus EA; acabat mitjançant allisat del material amb espàtula.
Inclou: Neteja del suport. Protecció de la superfície contigua al junt. Reblert del fons del junt. Emprimació dels flancs de la junta. Aplicació de la massilla. Allisat final amb espàtula.
Criteri d'amidament de projecte: Longitud mesurada segons documentació gràfica de Projecte.
Criteri de mesura d'obra: Es mesurarà la longitud realment executada segons especificacions de Projecte.

| Codi | Ut | Descripció | Rendiment | Preu | Import |
|---|---|---|---|---|---|
| mt15sja030bb | m | Fons de juntes per closa en cordons de polietilè expandit, de 20 mm de diàmetre, per a limitar la profunditat de la junta de dilatació. (material) | 1.000 | 0.24 | 0.24 |
| mt15sja010a | m | Cordó de reblert per a junta de dilatació, de massilla amb base bituminosa tipus BH-II, de 15 mm de diàmetre, segons UNE 104233. (material) | 1.050 | 2.07 | 2.17 |
| mt14iea020a | kg | Emulsió asfàltica aniònica sense càrregues tipus EA, segons UNE 104231. (material) | 0.050 | 2.05 | 0.10 |
| mo112 | h | Peó especialitzat construcció. (mà d'obra) | 0.635 | 24.59 | 15.61 |
| % | % | Costos directes complementaris | 2 % | 18.12 | 0.36 |
|  |  | Costos directes |  |  | 18.48 |
